# KS Oranienbaum Schloss
Angebotsaufforderung (GAEB DA XML 3.3, DA83)
Projekt: N0-549-8
Währung: EUR
Erstellt mit: GXML Toolbox V3.3 R20220330, ORCA AVA 26.0.8 26.00.08, 26.01.2026

## 0.1.1 Baubeschreibung: Allgemein
0.1.1 Baubeschreibung: Allgemein

Das nach Entwürfen des holländischen Baumeisters Cornelis Ryckwaert 1683 begonnene Schloss Oranienbaum diente Fürstin Henriette Catharina als Sommer- und Witwensitz. Die Erweiterung der Anlage bis 1705 mit symmetrisch zur Hauptachse angelegten Wirtschaftsflügeln und pavillonartigen Kopfbauten weist in seinem Grundaufbau auf das Schloss Het Loo in den Niederlanden.
Das Schloss und die Gartenanlage gehören zum UNESCO-Welterbe Gartenreich Dessau-Wörlitz und damit zur höchsten Denkmalkategorie überhaupt.

Die denkmalgerechte Instandsetzung des nördlichen Wirtschaftsflügels mit Kopfbau und die teilweise Umnutzung des Wirtschafsflügels mit der Einordnung von zwei Ferienwohnungen ist Bestandteil der Instandsetzungsstrategie für das Gesamtensemble im Rahmen des 8. Bauabschnittes.

## 0.1.2 Baubeschreibung: Grundstück und Lage
0.1.2 Baubeschreibung: Grundstück und Lage

Lage:
Das Schloss Oranienbaum liegt in der Stadt Oranienbaum-Wörlitz in Sachsen-Anhalt an der Schlossstraße (B107)
Es gehört zum Gartenreich Dessau-Wörlitz.

Topografie:
Das Schloss Oranienbaum ist eingebettet in die Schlossparkanlage.
Das Gelände ist eben bzw. steigt als Folge  der früheren Geländeaufschüttung leicht in westlicher Richtung zum Schloss an. Das Schlossparkgelände fällt in nördlicher Richtung bis auf ca. 61,00 m NN am Kapengraben ab und besitzt eine geringe Reliefenergie. Der mittlere Wasserspiegel des Kapengrabens liegt bei ca. 60,00 m NN.

Geologie:
Es liegt ein geotechnischer Bericht vor.

Regionalgeologisch gehört das Untersuchungsgebiet zu den Nordausläufern der Dübener Heide im Übergangsbereich zum Urstromtal der Elbe. Das Urstromtal bildete die Hauptabflussbahn der Schmelzwässer der Weichsel- und Saaleeiszeit. Die oberflächennahen Schichten bestehen insbesondere aus den weichseleiszeitlichen Talsanden. Diese werden im nicht beeinflussten Bereich von holozänen bindigen Schichten (Auelehm) bzw. nichtbindigen Schichten (Schwemmsand) überlagert.
Bedingt durch frühere Sandentnahmen und zur Hochwassersicherung der historischen Schlossanlage muss lokal mit Auffüllungen gerechnet werden.
Die hydrologischen Verhältnisse des Untersuchungsgebietes werden durch den Schlossgraben und den nördlich gelegenen Kapengraben bestimmt. Der Schlossgraben stellt ein künstlich hergestelltes Bachgerinne dar, welches zur Speisung der Gewässer im Schlosspark dient. Im weiteren Umfeld des Bauwerkes ergeben sich Absoluthöhen um 64,50 bis 65,00 m NN. Bei einem mittleren Grundwasserstand von ca. 62,60 m NN ergibt sich ein durchschnittlicher Grundwasserflurabstand von ca. 2,30 m.

Nach den Ergebnissen der Baugrunduntersuchung ist die Baugrundschichtung kompliziert.
Die anstehenden Auffüllungen besitzen nur eine geringe Tragfähigkeit. Die Talsande sind dagegen mitteldicht gelagert und weisen eine sehr gute Tragfähigkeit auf.
Die Fundamentabmessungen und bauliche Ausbildung der historischnen Fundamente wurden jeweils mittels Handschurf bestimmt.
Es wird empfohlen, die vorhandenen Wände abschnittsweise nach DIN 4123 zu unterfangen.
Es ist eine Mindesteinbindetiefe von d ≥ 0,80 m einzuhalten. Hierbei sollte die Gründung innerhalb des ausreichend tragfähigen Talsandes erfolgen.

## 0.1.3 Baubeschreibung: Gebäude- und Planungsdaten
0.1.3 Baubeschreibung: Gebäude- und Planungsdaten

Nördlicher Wirtschaftsflügel:
Der westliche Teil des Erdgeschosses wird instandgesetzt und soll als Fahrradraum für Besucher zur Verfügung gestellt werden. Um einen ebenerdigen Zugang zu ermöglichen wird das Bodenniveau des Raumes auf die Höhe des umgebenen Geländes abgesenkt.
Die angrenzende Durchfahrt wird unter anderem zur barrierefreien Erschließung der beiden Ferienwohnungen und des geplanten Aufzuges (BA.9) auf der Nordseite des Hauptgebäude geschaffen.

Der "Mittelteil" soll, getrennt durch den Treppenraum zum Dachgeschoss, zwei Ferienwohnungen aufnehmen, wobei eine davon behindertengerecht geplant wird.
Für die Belichtung und Belüftung der Ferienwohnungen werden jeweils zwei zusätzliche Fenster in Brüstungshöhe unter den historischen Fensteröffnungen an der Südfassade geschaffen. Die Nordfassade der Ferienwohnungen bleibt öffnungslos. Der barrierefreie Zugang zu den Ferienwohnungen erfolgt über eine Rampenanlage und neu geschaffene Türöffnung in den historischen Treppenraum von Norden.
Der östliche Teilbereich dient der Aufnahme von Nebenräumen und einem Multifunktionsraum. Die historische Gartentür wird in der Nordfassade wieder eingefügt und dient fortan als zweiter Rettungsweg sowie zusätzliche Belüftung des Raumes.

Das Dachgeschoss bleibt ungenutzt und dient zum Verzug der Installationen HLS und ELT.

Kopfbau:
Dieser Gebäudeteil wird instandgesetzt und dient fortan als Ausstellungsraum. Dafür werden alle historischen Einbauten (Heuraufen und Tröge) und Oberflächen erhalten. Der Raum erhält somit sein Antlitz als historischer Pferdestall. Der Bodenbelag wird aufgenommen, gereinigt und wieder neu verlegt um eine barrierefreie Durchwegung des Kopfbaus zu ermöglichen.

Baubegleitende Untersuchungen:
Während der gesamten Baudurchführung sind nach Erfordernis begleitend restauratorische und holzschutztechnische Untersuchungen durchzuführen und vorschriftsmäßig zu dokumentieren. Diese werden seitens der Kulturstiftung gesondert beauftragt und können zu Verzögerungen im Bauablauf führen.

Planungsdaten:
BGF: ca. 960qm
NF: ca. 335qm
BRI: ca. 2830cbm
Gebäudehöhe Nörllicher Wirtschaftsflügel und Kopfbau ab Gelände - OK Traufe: ca. 3,80m
Gebäudehöhe Nördl. Wirtschaftsflügel ab Gelände - OK First: ca. + 6,70m
Gebäudehöhe Kopfbau ab Gelände - OK First: ca. + 9,15m

## 0.1.4 Baubeschreibung: Planungsbeteiligte
0.1.4 Baubeschreibung: Bauherr

Bauherr:
Kulturstiftung Dessau Wörlitz
Frau Ott-Stolze
Schloss Großkühnau
Eberhanstraße 8
06846 Dessau-Roßlau

## 0.1.5 Baubeschreibung: Instandsetzungmaßnahmen
0.1.5 Baubeschreibung: Instandsetzungmaßnahmen

I. Ausführungsbeschreibung

Gründung:
Abschnittsweise Freilegung der vorhandenen Fundamentierung im Innen- und Außenbereich für Unterfangung unter historischen Fundamenten sowie Erstellung neuer Fundamente (bewehrt und unbewehrt) im Innenbereich.
Erstellung Planum und Wiederverfüllung der Arbeitsräume. Einbringen einer kapillarbrechenden Schicht aus Glasschotter unter Bodenplatte (25-30cm Stärke). Einbringen einer bewehrten Bodenplatte mit Bauteilaktivierung für die Bereiche der Ferienwohnungen und des Mehrzweckraumes.

Decke:
Deckenkonstruktionen mit eingeschobenen, lehmumwickelten Staakhölzern und massiven Holzeinschüben aufgrund von Schädigungen durch Herausschneiden geschädigter Partien und dem Wiedereinfügen dimensions- und qualitätsgleicher Vollhölzer mittels traditioneller Holzverbindungen instand setzen. Fehlende bzw. geschädigte Lehmstaakungen und massive Holzeinschübe befundgerecht erneuern oder ergänzen. Neue Massivholzoberzüge und Schwellen (Kiefer) über Deckenbalken.
Neue Massivholzunterzüge (Kiefer) in Ferienwohnungen.

Außenwände und Fassade:
Sockelmauerwerk abschnittsweise unter Nutzung des Altmaterials und von qualitativ- und dimensionsgleichem Neumaterial in Kalkmörtel erneuern. Angrenzende massive Trennwände im Durchfahrtsbereich in Fachwerkbauweise mit Ziegelfüllung auf Sockelmauerwerk neu erstellen.
Fachwerkwände aus Eichenholz, aufgrund tierischer und pflanzlicher Schädigungen durch Herausschneiden geschädigter Schwellen, Pfosten, Riegel oder Streben einschl. Entfernung des angrenzenden Mauerwerks und dem Wiedereinfügen dimensions- und qualitätsgleicher Vollhölzer mittels traditioneller Verbindungen instand setzen.Gefache der Fachwerkwände mit sonderformatigen Ziegelsteinen in Kalkmörtel traditionell eingebunden schließen.

Tragende Innenwände:
Fachwerkwände, aufgrund tierischer und pflanzlicher Schädigungen durch Herausschneiden geschädigter Schwellen, Pfosten, Riegel oder Streben und dem Wiedereinfügen dimensions- und qualitätsgleicher Vollhölzer mittels traditioneller Verbindungen instand setzen. Fachwerkwände entsprechend der Befundlage neu abbinden und in das vorhandene Konstruktionsgefüge einbinden. Gefache der Fachwerkwände mit qualitativ- und dimensionsgleichen Ziegelsteinen entsprechend der Befundlage in Kalkmörtel instand setzen.

Dach:
Dachkonstruktionshölzer, durch Rückschnitt mechanisch bzw. pflanzlich geschädigter Hölzer und dem Einfügen material- und dimensionsgleicher Hölzer traditionell instand setzen. Dachkonstruktion des Dachreiters komplett erneuern. Laternenkonstruktion, bestehend aus Schaft mit konvex / konkav gewellter Haube, demontieren, restaurieren und wieder aufsetzen. Gaupenkonstruktionen zimmermanns- und mauerwerkstechnisch traditionell instand setzen. Dacheindeckung mit trocken verlegten Biberschwanzziegeln in Doppeldeckung, und in Mörtel verlegten First- und Gratsteinen, einschl. erforderlicher Einlattungen, herstellen. Dacheindeckung der Laterne und des Segmentgiebels mit Kupfer einschl. Unterbau, Helmspitze aus Kupfer nach historischem Vorbild neu herstellen. Dachanschlüsse zu den aufgehenden Bauteilen mit mehrfach gekantetem Kupferblech. Installation der aufliegenden Rinne und Regenfallrohre sowie Standrohre aus Kupferblech zur Ableitung des Regenwassers.

Nichttragende Innenwände und Vorsatzschalen:
Neue Innenwände als Holzständerkonstruktionen mit Holzfaserdämmung, Beplankung Lehmbauplatten, Gipskartonbeplankung in Feuchtbereichen und unter Fliesen.

Treppen:
Holzwangentreppe (19 Stg.) und Tür auf Treppe, Nördl. Wirtschaftsflügel, zweiläufig, halbgewendelt, mit Brettbalustern, Eiche sichern und instandsetzen. Holzwangentreppe Kopfbau, halbgewendelt mit Brettbalustern, Eiche sichern und instandsetzen, 20Stg.

Boden- und Oberbeläge
Ausbildung eines Ziegelbelages aus vorhandenen bzw. nachgeformten, rot-bunten Ziegeln in Kalkmörtelbettung mit abschließender Handverfugung in Fahrradraum und Kopfbau. Ausbildung Ziegelplattenbelag (oktogonal) im Treppenraum aus vorhandenen Ziegelplatten einschließlich Sandbettung und Kalkmörtel. In Nassbereichen Fußbodenkeramik, rutsch- und abriebfest, im Dünnbett verlegt. Steinholzestrich inkl. Versiegelung für Ferienwohnungen und Mehrzweckraum

Fenster, Verglasungen und Außentüren:
Fensterflügel aus Eiche, entsprechend den Befundungen in traditioneller Weise herstellen und anschlagen, Verglasung aus Antikglas. Historische Fenster Kopfbau instandsetzen. Vorsatzfenster aus Eiche, zweiflüglig und ohne horizontale Unterteilung, innenliegend mit umlaufendem Futterholz und profilierten Blendrahmen, einfachverglast, herstellen und oberflächenfertig einsetzen.
Historische Außentüren denkmalgerecht instandsetzen. Erstellung neue Außentüren, einflügelig und zweiflügelig, Holzrahmentüren Eiche mit Füllungen und Blockzarge.

Baukonstruktive Einbauten:
Holz-Einbaumöbel in beiden Ferienwohnungen als umlaufendes Schranksystem in Schlaf-und Flurbereich mit Einbauküche in Koch- und Wohnbereich. Einbaumöbel im an der westlichen Wand im Mehrzweckraum Westwand als wandüberdeckendes Schranksystem mit integrierter Einbauküche.

## 0.2.1 Allgemeine Vertragsbedingungen - Festlegungen
0.2.1 Allgemeine Vertragsbedingungen - Festlegungen

Es gilt die VOB in der gültigen Fassung.

Alle allgemeinen sowie gewerkespezifischen Ausschreibungsvortexte dieses LVs werden Vertragsbestandteil. Dies gilt auch bei elektronischer Abgabe des LVs.

Die angebotenen Einheitspreise der aufgeführten Leistungen verstehen sich für eine komplette Lieferung und Montage, Anschluss und Inbetriebnahme der betreffenden Leistung und zwar auch dann, wenn dies in den einzelnen Positionen nicht ausdrücklich vermerkt ist.

Die Mitbenutzung vorh. Maschinen, Geräte und Einrichtungen anderer Unternehmer ist vom AN gesondert mit diesem zu vereinbaren.

Gewährleistung:
Die Verjährungsfrist für die Gewährleistung beträgt 5 Jahre. Die Frist beginnt mit dem Datum der gemeinsam mit dem Bauherren unterschriebenen Niederschrift über die förmliche Abnahme.

Der AN hat sich vor Angebotsabgabe von den örtlichen Verhältnissen, insbesondere von der Lage und Beschaffenheit der Baustelle und der Zufahrtswege, zu überzeugen. Er hat anhand der Planungsunterlagen und des örtlichen Befundes das Angebot bezüglich der errechneten Massen und des Wortlautes auf Richtigkeit und Vollständigkeit zu prüfen. Etwaige Bedenken sind umgehend, spätestens bei Abgabe des
Angebotes, schriftlich anzuzeigen.

Mit Abgabe des Angebotes erklärt der AN, dass er die Leistung vollständig und funktionsgerecht im vorgegebenen Zeitrahmen erbringen kann.

In den angebotenen Einheitspreisen der einzelnen Positionen sind insbesondere einzukalkulieren:
- Die Vorlage einer vollständigen Werk-und Montageplanung
  zur Prüfung (Prüffrist beträgt 2 Wochen)
- Leistungen für Baustelleneinrichtung sofern nicht separat ausgeschrieben.
- alle erforderlichen Lohn- und Lohnnebenkosten einschließlich aller Kosten für die Bauleitung sowie Zuschläge.
- die dem AN durch Aufmaß und Abnahme entstehenden Kosten
- Kosten für alle erforderlichen Dichtungs-, Klemm-, Befestigungs-,Isolierungs-, Schweiß- und Verbindungsmaterialien sowie Kleinteile frei Baustelle
- der Schutz seiner Arbeiten gegen Niederschlag und Witterungseinflusse durch den AN.
- Kosten für Schutzmaßnahmen von Bauteilen und Einrichtungsgegenständen.
- Kosten für die Inbetriebnahme einzelner Teile sowie für eventuelle Messprotokolle soweit nicht in gesonderten Positionen ausgeschrieben.
- Kosten aller technischer Unterlagen.
- Kosten für die Vervielfältigung der Werkplanungen.

Der AN übernimmt im Auftragsfall für die Zeit seiner Beschäftigung auf der Baustelle im Rahmen der ihm übertragenen Leistungen die Stellung eines Fachbauleiters, für eigene und seine Subunternehmerleistungen, eigenverantwortlich ohne gesonderte Vergütung.

Der Fachbauleiter muss nach Auftragserteilung namentlich benannt werden. Eine Teilnahme des Fachbauleiters an den stattfindenden Baustellenbesprechungen ist erforderlich und wird nicht gesondert vergütet.

## 0.2.2 Zusätzliche Vertragsbedingungen - Ausführungsunterlagen
0.2.2 Zusätzliche Vertragsbedingungen Ausführungsunterlagen

Die Bauausführung darf nur nach Plänen erfolgen, die zur Bauausführung freigegeben sind. Alle mit dieser Anfrage übergebenen Unterlagen sind noch nicht freigegeben. Sie haben den Status Vorabzug und dürfen für die Ausführung nicht verwendet werden.

Dem AN werden im Vorfeld der Baumaßnahme soweit nötig, geprüfte und freigegebene Ausführungsunterlagen übergeben. Auf dieser Basis hat der AN Montage-/Werkplanungen auf eigene Kosten zu erstellen, auch wenn dies nicht ausdrücklich in den Leistungstexten gefordert wird.

## 0.2.3 Zusätzliche Vertragsbedingungen - Stundenlohnarbeiten
0.2.3 Zusätzliche Vertragsbedingungen - Stundenlohnarbeiten

Stundenlohnarbeiten dürfen nur auf Veranlassung der Bauleitung ausgeführt werden (inklusive aller Nebenkosten)! Rapporte sind innerhalb einer Woche vorzulegen. Verspätet eingegangene Rapporte werden nicht anerkannt. Die im LV nachstehend angegebenen Stundenlöhne gelten gleichzeitig als Einheitspreis.

## 0.2.4 Zusätzliche Vertragsbedingungen - Bauabnahmen
0.2.4 Zusätzliche Vertragsbedingungen - Bauabnahmen

Die Leistung ist in jedem Fall förmlich abzunehmen. Der AN hat die Abnahme rechtzeitig schriftlich zu beantragen.

## 0.2.5 Zusätzliche Vertragsbedingungen - Erklärungen und Nachweise
0.2.5 Zusätzliche Vertragsbedingungen - Erklärungen und Nachweise

Bei Abnahme sind vorzulegen (digital und print):

- Fachunternehmererklärung
- Bauleitererklärung
- Produktdatenblätter, Zertifikate, Zulassungen etc. aller verwendeten Baustoffe und Produkte.
- Pflegehinweise
-Baudokumentation (Tagebuch, Fotos, Berichte, Leistungsnachweise etc.)

## 0.2.6 Zusätzliche Vertragsbedingungen - Entsorgung ausgebauter Stoffe
0.2.6 Zusätzliche Vertragsbedingungen - Entsorgung ausgebauter Stoffe

Eventuell entstehender Erlös aus der Entsorgung von Baustoffen ist dem AG gutzuschreiben.
Die Nachweise der Entsorgungsmaßnahmen sind auf der Baustelle vorzuhalten.

## 0.2.7 Zusätzliche Vertragsbedingungen - Baustellenreinigung
0.2.7 Zusätzliche Vertragsbedingungen - Baustellenreinigung

Anfallende Abfälle, Bauschutt und Verpackungsmaterial sind laufend zu beseitigen. Die Baustelle ist täglich in einem aufgeräumten Zustand zu verlassen. Die Straßen sind regelmäßig zu reinigen. Insagesamt ist die südliche, dem Ehrenhof zugewandte Seite, frei von Baumaterialien zu halten. Für die Baustellenreinigung anfallende Kosten werden nicht gesondert vergütet und sind in die Einzelpreise mit einzukalkulieren. Unterlässt der Auftragnehmer dies, steht es dem Auftraggeber zu, die Baustelle auf Kosten des Auftragnehmers durch eine Drittfirma reinigen zu lassen.

## 0.2.8 Zusätzliche Vertragsbedingungen - Gleichwertigkeit
0.2.8 Zusätzliche Vertragsbedingungen - Gleichwertigkeit

Soweit in der Leistungsbeschreibung auf Technische Spezifikationen, z.B. nationale Normen, mit denen Europäische Normen umgesetzt werden, europäische technische Zulassungen, gemeinsame technische Spezifikationen, internationale Normen, Bezug genommen wird, werden auch ohne den ausdrücklichen Zusatz:
oder gleichwertig, immer gleichwertige Technische Spezifikationen in Bezug genommen.

## 0.3.1 Leistungsbeschreibung Fernmelde- und Informationstechnische Anlagen
0.3.1 Leistungsbeschreibung Fernmelde- und Informationstechnische Anlagen

KG 456 Gefahren- und Alarmanlagen

Brandmeldealarmanlage

Das Gebäude soll gemäß Brandschutzgutachten mit einer Brandmeldeanlage nach DIN 14675 in Kategorie 1 Vollschutz ausgestattet werden. Diese soll zur Kompensation von nicht erfüllten Anforderungen der gesetzlichen Bestimmungen sowie zur schnellen Brandsignalisierung beitragen. Außerdem soll eine schnelle Evakuierung ermöglicht werden.
Alle Räume im EG erhalten punktförmige Melder. Der Dachboden wird durch ein Rauchansaugsystem überwacht, um Fehlalarmen durch Insekten und Staub vorzubeugen.
Eine Handauslösung erfolgt durch rote Handtaster an den Ausgängen, in Treppenbereichen und in Fluchtwegen.

Die Brandalarmierung im Haus erfolgt über akustische Signalgeber (Sockelmelder-Sirenen). Das Alarmsignal muss an jeder Stelle des Gebäudes zu hören sein. Die geforderten Schallpegel müssen mindestens 10 dB über dem im Raum auftretenden Umgebungsgeräuschpegel liegen und sind entsprechend einzuhalten.

Die Brandmeldelinien werden an die vorhandene BMA im Haupthaus Schloss angeschlossen. Die vorhandene Aufschaltung wird nicht verändert.
Es wird die LAR Sachsen-Anhalt beachtet.

Die Brandmeldeanlage wird von einem Sachverständigen abgenommen.

Einbruchmeldeanlage

Es wird eine Einbruchmeldeanlage errichtet. Es erfolgt eine Außenhautüberwachung durch Fenster- und Türkontakte. Alle Räume mit einer Außenwand erhalten einen Bewegungsmelder. An den Außentüren werden Sperrelemente zur Erreichung einer Zwangsläufigkeit eingebaut. Es wird ein eigener Überwachungsbereich gebildet. Die Haupteingangstür erhält eine Scharfschalteinrichtung mit Ident-Key und Codetastatur.

Eine Erweiterung der Bestandsanlage ist aus Kapazitätsgründen nicht möglich. Die installierte Gerätetechnik ist abgekündigt. Die Einbruchmeldeanlage wird erneuert.

KG 457 Übertragungsnetze

Übertragungsnetze

Der Anschlusspunkt für das Internet zur Versorgung der Liegenschaft befindet sich im Haupthaus im KG. Von dort ist ein Glasfaserkabel in den Elektroraum R 0.17 verlegt, aber nicht in Betrieb.

Der nördliche Seitenflügel erhält einen zentralen Internetzugang für die Aufschaltung Gebäudetechnik zu Wartungszwecken sowie eine lückenlose WLAN-Versorgung für Gäste der Ferienwohnungen und der Ausstellung sowie des Personals der Kulturstiftung.

Dafür wird im Technikraum R 2.12 ein wandhängender Netzwerkschrank installiert dieser wird mit den entsprechenden LWL- und Kupfer-Patchfeldern ausgestattet.

Das LWL-Kabel vom Haupthaus in den zentralen Elektroraum R 0.17 wird in Betrieb genommen. Ein neues LWL-Erdkabel wird parallel zu den Elektrokabeln vom Raum 0.17 in den Raum 2.12 verlegt und dient als Hauptleitung zur Anbindung des BA 8.

Die erforderlichen Datenanschlüsse werden mit CAT7 Kabel angeschlossen und messtechnisch überprüft.

Die Lieferung und Montage der aktiven Technik (Switche, Access Points) ist Leistungsumfang des Gewerkes Elektro. Die Parametrierung erfolgt durch den Nutzer.

## 0.3.2 Baustelleneinrichtung
0.3.2 Baustelleneinrichtung

Baustelleneinrichtung und Gerüste:

Für die Ausführung an den Fassaden und am Dach wird außen ein Fassadengerüst gestellt werden. Dieses ist nicht Teil dieser Ausschreibung sondern wird durch das Gewerk Gerüstbau bereitgestellt.
Alle für die Ausführung der Arbeiten nötigen sonstigen Gerüste, Arbeitsebenen, etc. im Inneren des Gebäudes sind vom AN zu stellen und werden nicht gesondert vergütet. Die Baustelle ist für sämtliche, in der Leistungsbeschreibung aufgeführten Leistungen, die nicht gesondert als Baustelleneinrichtung ausgewiesen sind, einzurichten. Leistungen für das Einrichten und Vorhalten der Baustelle sind vom AN für die Dauer der eigenen Arbeiten in die Einheitspreise einzukalkulieren.

Bauseits gestellt werden:
- der Anschluss für Bauwasser / Baustrom

Für die Medienentnahme aus den Versorgungssystemen der KsDW erfolgt grundsätzlich ein Abzug von
0,5% der Bruttoauftragssumme

## 0.3.3 Beigefügte Planunterlagen und Gutachten
0.3.3 Beigefügte Planunterlagen und Gutachten

Installationsplan Erdgeschoss
Installationsplan Dachgeschoss

Bauzeitenplan (zur Orientierung)

## 0.3.4 Denkmalpflegerische Anforderungen
0.3.4 Denkmalpflegerische Anforderungen

Die kulturhistorische Bedeutung des Gebäudes verlangt von allen am Bau beteiligten Firmen eine Umsicht und Sorgfalt. Insbesondere ist zu beachten:

Alle Arbeiten erfolgen in enger Abstimmung mit der Bauleitung und dem baubegleitenden Restaurator.
Sämtliche Abbrucharbeiten sind mit größter Vorsicht und so durchzuführen, dass die umgebenden Bauteile nicht beschädigt werden.
So sind beispielsweise unnötige Beschädigungen von Konstruktionshölzern, Ausfachungen oder Ausbauteilen zu vermeiden.
Beim Transport aller Gegenstände sind Beschädigungen zu vermeiden, ggf. sind die zu transportierende Güter auf geeignete Weise zu polstern.
Sollten trotz aller Vorsicht Schäden eingetreten sein, so sind unverzüglich die Bauleitung und der baubegleitende Restaurator zu informieren. Diese entscheiden darüber, durch wen und auf welche Art die Schäden repariert werden. Die Kosten trägt der Verursacher. Es hat keinen Anspruch darauf, die Schäden selbst zu beheben.

Gerüste und Arbeitsbühnen dürfen nicht mit Dübeln o.ä. am Bestand befestigt werden. Wo dies unvermeidlich ist, muss eine vorherige Abstimmung mit der Bauleitung bzw. dem baubegleitenden Restaurator erfolgen.
Schutzkonstruktionen, wie Fensterabdeckungen, Bautüren, Abplanungen etc. Sind nicht an der vorhandenen Bausubstanz zu befestigen. Wo dies unvermeidlich ist, erfolgt eine vorherige Abstimmung mit der Bauleitung bzw. dem baubegleitenden Restaurator.
Das Gebäude muss zu jeder Zeit vor Witterungseinflüssen geschützt sein, d.h., erforderliche Abplanungen müssen jeweils unverzüglich angebracht werden. Schäden infolge nicht ausreichenden Witterungsschutzes gehen zu Lasten des Auftragnehmers.

Die Erdarbeiten werden durch eine archäologische Baubegleitung begleitet. Diese ist während der gesamten Dauer der Erdarbeiten vor Ort und achtet auf Fundstücke (Münzen, Scherben etc.) und bauliche Strukturen.
Sollten Fundstücke auftauchen, werden diese sowie der Fundort gesichert und dokumentiert. Bauliche Strukturen dürfen nicht zerstört werden. Während der Sicherung und Dokumentation müssen die Bauarbeiten unterbrochen werden!
Alle Mitarbeiter sind von der Firmenleitung auf den Denkmalwert des Gebäudes und die hieraus erwachsenden Notwendigkeiten bei der Arbeit hinzuweisen. Es dürfen nur Mitarbeiter eingesetzt werden, die mit den örtlichen Gegebenheiten und den besonderen Erfordernissen vertraut sind.
Der Auftragnehmer benennt eine Person, die die örtlichen Arbeiten leitet und immer auf der Baustelle anwesend ist. Diese Person, die die örtlichen Arbeiten leitet und immer auf der Baustelle anwesend ist.
Diese Person darf während der Bauzeit nicht auf andere Baustellen wechseln.

## 01 403 - 8. BA - Fernmelde- und Informationstechnische Anlagen

### Titel 01 KG 450 FERNMELDE- UND INFORMATIONSTECHNISCHE ANLAGEN

#### Bereich 01.01 KG 456 GEFAHREN- UND ALARMANLAGEN

*Hinweis: BRANDMELDEANLAGE*

*Hinweis: Hinweis*
Die Anbindung der Brandmeldesysteme an die bestehenden Anlagen ist zu gewährleisten.

*Hinweis: ERDGESCHOSS*

**01.01.1 Meldersockel Standard für Serie IQ8Quad**
Meldersockel Standard für Serie IQ8Quad
Standardmeldersockel für automatische
Brandmelder. Bei Entnahme des Melders
wird der Ringbus autom. geschlossen.
Im Sockel ist eine Melderentnahmesicherung enthalten, die bei Bedarf
genutzt werden kann.
Technische Daten:
Anwendungstemperatur  -20 °C - 72 °C
Lagertemperatur  25 °C - 75 °C
Anschlussklemmen  Ø 0,6 mm - 2 mm²
Material  ABS
Rel. Luftfeuchte  max 95 %
  (ohne Betauung)
Farbe  weiß, ähnlich RAL 9010
Gewicht  ca. 60 g
Abmessungen  Ø: 117 mm H: 24 mm
  (inkl. Melder 62 mm)"
Menge: 40,000 St

**01.01.2 O2T Multisensor Melder IQ8Quad**
O2T Multisensor Melder IQ8Quad
"Multisensormelder mit zwei integrierten optischen Rauchsensoren mit unterschiedlichen Streulichtwinkeln sowie
zuzsätzlicher Thermosensor-Auswertung
zur Erkennung von Schwelbränden bis hin
zu offenen Bränden mit gleichmäßigem Ansprechverhalten.
Vergleich der Rauchsensorsignale zur
Rauchklassifizierung und Reduzierung
von Täuschungsalarmen, wie z.B.
durch Wasserdampf oder Staub.
Durch die hervorragenden Detektionseigenschaften ist der Melder außerdem
in der Lage, die in der Norm beschriebenen
Testfeuer TF1 und TF6 zu erkennen.
Der Melder ist auch für höhere Anwendungstemperatur bis +65 °C geeignet.
Der Melder verfügt über eine automatische Verschmutzungserkennung. Der
Status der Verschmutzung kann über die
Programmier- und Service Software
ausgelesen und angezeigt werden.
Zum Betrieb mit Einzeladressierung
in Ringbussystemen.
Der Leitungstrenner ist im Melder
integriert.
Leistungsmerkmale
-Flache Bauweise
-Mikroprozessorgesteuerte
Signalverarbeitung
-Vollständige Selbstüberwachung
-Verschmutzungserkennung und
Ruhewertnachführung gemäß geltender
Normen und Richtlinien
-Falschalarmunterdrückung bei Betauung
durch spezielle Oberfläche
-Trenner integriert im Melder, nach
pr EN 54-17
-Zentrierte 360° Alarmanzeige
-Separate Betriebsanzeige
-Detektion nach dem Vorwärts- und
Rückwärtsstreuprinzip
-360° thermische Überwachung mit einem
Sensor
-Alarm- und Betriebsdatenspeicherung,
integrierter Betriebsstundenzähler
-Möglichkeit der zeit- und ereignisgesteuerten Sensorabschaltung
-Zugelassen nach DIN EN 54-7/-5 B /-17,
CEA 4021
-Powered Loop Fähig
-Kurzschluss-/unterbrechungstolerant
Technische Daten:
Betriebsspannung 8 - 42 V DC
Ruhestrom @ 19 V DC ca. 60 µA
Alarmstrom ohne Kommunikation ca. 18 mA
Überwachungsfläche max. 110 m²
Überwachungshöhe max. 12 m
Luftgeschwindigkeit 0 - 25.4 m/s
Anwendungstemperatur -20 °C - 65 °C
Lagertemperatur -25 °C - 75 °C
Schutzart IP 43 (mit Sockel + Option)
Material ABS
Rel. Luftfeuchte max. 95 %
(nicht kondensierend)
Farbe weiß, ähnlich RAL 9010
Gewicht ca. 110 g
Melderspezifikatio EN 54-7/-5 B /-17,
CEA 4021
Abmessungen Ø: 117 mm H: 49 mm
(62 mm inkl. Sockel)"
Menge: 19,000 St

**01.01.3 O2T/So Multisensor Melder IQ8Quad mit integr. Warnton**
O2T/So Multisensor Melder IQ8Quad mit integr. Warnton
"Multisensormelder mit integriertem, busversorgetem Warntongeber.
Der Melder verfügt über zwei integrierte optische Rauchsensoren mit unterschiedlichen Streulichtwinkeln sowie
zusätzlicher Thermosensor-Auswertung
zur Erkennung von Schwelbränden bis hin
zu offenen Bränden mit gleichmäßigem Ansprechverhalten.
Vergleich der Rauchsensorsignale zur
Rauchklassifizierung und Reduzierung
von Täuschungsalarmen, wie z.B.
durch Wasserdampf oder Staub.
Durch die hervorragenden Detektionseigenschaften ist der Melder außerdem in
der Lage, die in der Norm beschriebenen
Testfeuer TF1 und TF6 zu erkennen.
Der Melder ist auch für höhere Anwendungstemperatur bis +65 °C geeignet.
Der Melder verfügt über eine automatische Verschmutzungserkennung. Der
Status der Verschmutzung kann über die
Programmier- und Service Software
ausgelesen und angezeigt werden.
Bis zu 20 anwählbare unterschiedliche
Tonmuster, inkl. DIN-Ton.
Einstellbare Lautstärkenregelung
in 8 Stufen möglich.
Zum Betrieb mit Einzeladressierung
in Ringbussystemen.
Der Leitungstrenner ist im Melder
integriert.
Leistungsmerkmale
-Flache Bauweise
-Mikroprozessorgesteuerte
 Signalverarbeitung
-Vollständige Selbstüberwachung
-Verschmutzungserkennung und
 Ruhewertnachführung gemäß geltender
 Normen und Richtlinien
-Falschalarmunterdrückung bei Betauung
 durch spezielle Oberfläche
-Trenner integriert im Melder, nach
 pr EN 54-17
-Zentrierte 360° Alarmanzeige
-Separate Betriebsanzeige
-Detektion nach dem Vorwärts- und
 Rückwärtsstreuprinzip
-360° thermische Überwachung mit einem
 Sensor
-Busversorgter Warntongeber im Melder
-Frei anwählbare unterschiedliche
 Tonmuster inklusive DIN Ton gemäß
 DIN 33404 Teil 3
-Mehrere Teilsignale zu einem Signal
 verknüpfbar
-Wiederholungsraten von Signalen und
 Teilsignalen programmierbar
-Automatische Synchronisation
 von mehreren Warntongebern
-Alarm- und Betriebsdatenspeicherung,
 integrierter Betriebsstundenzähler
-Möglichkeit der zeit- und ereignisgesteuerten Sensorabschaltung
-Zugelassen nach DIN EN 54-7/-5 B /-17,
 CEA 4021
-Zugelassen nach DIN EN 54-3
-Powered Loop Fähig
-Kurzschluss-/unterbrechungstolerant
Technische Daten:
Betriebsspannung  8 - 42 V DC
Ruhestrom:  19 V DC  ca. 80 µA
Ruhestrom:  BMZAkku  ca. 450 µA @ 42 V
Schallpegel  max. 92 dB (A) +/- 2 dB (A)
  bei 1 m DIN-Ton
Überwachungsfläche  max. 110 m²
Überwachungshöhe  max. 12 m
Luftgeschwindigkeit  0 - 25.4 m/s
Anwendungstemperatur  -20 °C - 65 °C
Lagertemperatur  -25 °C - 75 °C
Schutzart  IP43 (mit Sockel + Option)
Material  ABS
Rel. Luftfeuchte  max. 95 %
  (nicht kondensierend)
Farbe  weiß, ähnlich RAL 9010
Gewicht  ca. 145 g
Melderspezifikation  EN 54-7/-5 B/-17,
  CEA 4021
Spezifikation  EN 54-3
  akustischer Signalgeber
Abmessungen  Ø: 117 mm H: 59 mm
  Ø: 117 mm H: 67 mm (inkl. Sockel)"
Menge: 21,000 St

**01.01.4 Melderabdeckkappe f.Melder o.Signalgeber VPE=50 Stück**
Melderabdeckkappe f.Melder o.Signalgeber VPE=50 Stück
Zum Schutz der Brandmelder und Meldersockel bei Anstreich- und Sprüharbeiten
im Objekt.
Menge: 1,000 St

**01.01.5 Melderabdeckkappe f. Melder m. Signalgeber VPE=50 Stück**
Melderabdeckkappe f. Melder m. Signalgeber VPE=50 Stück
Zum Schutz der Brandmelder und Meldersockel bei Anstreich- und Sprüharbeiten
im Objekt.
Menge: 1,000 St

**01.01.6 Melderbeschriftung**
Melderkennzeichnungsschild nach DIN 1450: Melderkennzeichnungsschild
nach DIN 1450

Liefern und montieren
Menge: 40,000 St

**01.01.7 Handmelder Gehäuse, rot**
Handmelder Gehäuse, rot
mit Glas, rot, ähnlich RAL 3020"
Gehäuse für Handmelder mit Piktogramm
nach EN54 Teil 11.
Im Lieferumfang enthalten sind
Glasscheibe und Kunststoffschlüssel.
Technische Daten:
Schutzart IP 44 (mit Elektronikmodul)
Gehäuse PC ASA-Kunststoff
Montage aP
Farbe rot, ähnlich RAL 3020
Gewicht ca. 83 g (ohne Elektronikmodul)
Abmessungen B: 133 mm H: 133 mm T: 36 mm
Menge: 6,000 St

**01.01.8 IQ8 Handmelder Elektronikmodul m. Trenner u. ext. D-Linie,**
IQ8 Handmelder Elektronikmodul m. Trenner u. ext. D-Linie, ESSER
Elektronikmodul zum Einbau in ein
Handmeldergehäuse zur manuellen Auslösung eines Brandalarmes bzw. einer Ge-
fahrenmeldung.
Geeignet zur Anwendung in trockenen
Räumen. Ausgestattet mit einem Mikroprozessor verfügt es bereits in
der Grundausführung über eine Alarmspeicherung, Alarmanzeige, und die
Anschlussmöglichkeit weiterer
externer Standard-Handmelder.
Zum Betrieb mit Einzeladressierung
in Ringbussystemen.
Der Leitungstrenner ist im Melder
integriert.
Ohne Busanbindung arbeitet das Modul
wie ein Standard-Handmelder.
Leistungsmerkmale
- Flache Bauform
- Zulassung nach EN54 Teil 11 als
Handfeuermelder
- Steckbare Anschlussklemmen
- 2 Kabeleinführungen jeweils oben,
unten und rückseitig
- Testfunktion durch Handmelderschlüssel
Technische Daten:
Betriebsspannung 8 - 42 V DC
Ruhestrom @ 19 V DC ca. 45 µA
Alarmstrom ohne Kommunikation ca. 18 mA
Alarmanzeige LED, rot
Betriebsanzeige LED, grün
Melderanzahl/Gruppe 10 Melder/Gruppe
127 Melder/Ring
(gemäß VdS)
Anwendungstemperatur -20 °C - 70 °C
Lagertemperatur -30 °C - 75 °C
Anschlussklemmen max. 2,5 mm²
(AWG 26-14)
Schutzart IP 44 (im Gehäuse),
IP 55 (mit Zubehör)
Gehäuse PC ASA-Kunststoff
Rel. Luftfeuchte max. 95 %
(nicht kondensierend)
Gewicht ca. 236 g (mit Gehäuse)
Melderspezifikation EN 54-11, Typ B
Abmessungen B: 133 mm H: 133 mm
T: 36 mm
Menge: 6,000 St

**01.01.9 Melderbeschriftung**
Melderkennzeichnungsschild nach DIN 1450: Melderkennzeichnungsschild
nach DIN 1450

Liefern und montieren
Menge: 6,000 St

**01.01.10 Metallschlüssel für Handmelder**
Metallschlüssel für Handmelder
Metallschlüssel, Bauform D, für alle
ESSER Druckknopfmelder und
Springknopfmelder, ausgenommen
Ex-Melder 761698.
Hinweis: VPE = 10 Stück
Menge: 1,000 St

**01.01.11 Ersatzglasscheibe rot Handmeldergehäuse 7047XX/7048XX,**
Ersatzglasscheibe rot Handmeldergehäuse 7047XX/7048XX, große Bauform,VPE=10STK
Glasscheibe DIN 14655 - G 80 x 80 mm,
Dünnglas 0,9 mm dick.
Mit aufgedruckten Kreisringvierteln
rot RAL 3000.
Für alle ESSER Druckknopfmelder und
Springknopfmelder.
Hinweis: VPE = 10 Stk.
Menge: 1,000 St

**01.01.12 esserbus Alarmierungskoppler Typ 4MG2R**
esserbus Alarmierungskoppler Typ 4MG2R
Ein-/ Ausgangsbaustein zur Anbindung von
Standard Brandmeldern und konventioneller Alarmierung.
Intelligente Baugruppe auf der Analogringleitung zum Anschluss von nicht
adressierfähigen Meldern.
Mit 4 Meldergruppeneingängen
- max. 30 Standardmelder ohne ESK
- max. 10 Standardmelder mit ESK
- max. 10 Nichtautomatische oder
technische Alarme pro Gruppe.
Zwei Relais in verschiedenen Betriebsarten programmierbar.
Zwei Gruppen-Abhängigkeit programmierbar
Montage auf Hutschienenadapter oder im
Wandgehäuse möglich.
Leistungsmerkmale
- Konventionelle Anbindung von
Standard - Meldern / Signalgebern
- Leitungsüberwachung gem. EN 54-13
- Bis zu 1.000 m Leitungslänge
- Integrierter Linienisolator
- Programmierbare Relaisausgänge
- Reset Relais Funktion programmierbar
Technische Daten:
Betriebsspannung 10 - 28 V DC
Stromaufnahme max. 120 mA @12 V DC
Ruhestrom @ 12 V DC ca. 12 mA
Kontaktbelastung Relais 30 V DC/1 A
Umgebungstemperatur -10 °C - 50 °C
Lagertemperatur -25 °C - 75 °C
Schutzart IP 40 (im Gehäuse)
Rel. Luftfeuchte max. 95 %
(nicht kondensierend)
Gewicht ca. 28 g
Spezifikation EN 54-17:2005
Abmessungen B: 82 mm H: 72 mm
T: 20 mm
Menge: 1,000 St

**01.01.13 Gehäuse für Esserbuskoppler uP Farbe weiß / ähnlich RAL**
Gehäuse für Esserbuskoppler uP Farbe weiß / ähnlich RAL 9003
Kunststoffgehaeuse in auf Putz-
Ausfuehrung zur Aufnahme eines esserbus-Kopplers, vom Typ 808610.10
oder 808611.10, oder zur Aufnahme
von zwei esserbus-Kopplern vom Typ
808613.10 oder 808614.10
Technische Daten:
Abmaße (BxH)  207 x 149 mm
Material  ABS
Farbe  weiß, ähnlich RAL 9003
Schutzart:  IP 40
Menge: 1,000 St

**01.01.14 EOL-O Abschlusselement für 808623 Koppler Ausgänge**
EOL-O Abschlusselement für 808623 Koppler Ausgänge
Abschlusselement EOL-O zur Montage am
letzten Teilnehmer zur Überwachung
der Steuereingänge bei Anbindung von
konventionellen Alarmgebern.
Leistungsmerkmale
-Erkennt zusätzlich schleichende Leitungsunterbrechungen und Kurzschlüsse
-Leitungsüberwachung gemäß EN 54-13
Menge: 2,000 St

**01.01.15 EOL-I Abschlusselement für 808623 Koppler Meldergruppen**
EOL-I Abschlusselement für 808623 Koppler Meldergruppen
Abschlusselement EOL-I zur Montage am
letzten Teilnehmer zur Überwachung
der Meldergruppeneingänge bei
Anbindung von Standard-Brandmeldern.
Leistungsmerkmale
-Erkennt zusätzlich schleichende Leitungsunterbrechungen und Kurzschlüsse
-Leitungsüberwachung gemäß EN 54-13
Menge: 4,000 St

**01.01.16 ZusatztrennerPlatine für esserbus-Koppler**
ZusatztrennerPlatine für esserbus-Koppler
Trennerplatine zum Aufstecken für
alle esserbus®-Koppler als Trenner
für die Ausgrenzung von
Leitungsfehlern.
Menge: 1,000 St

*Hinweis: RAS DACHGESCHOSS*

**01.01.17 Rauch-Ansaugsystem Grundgerät**
Rauch-Ansaugsystem Grundgerät
Ansaugrauchmelder-Grundgerät gemäß EN 54-20 und ISO 7240-20, Klassen A, B und C, für den Raum- und Einrichtungsschutz, zur Aufnahme von bis zu 2 Detektormodulen für die Überwachung von zwei getrennten Zonen oder für eine Zweimeldungsabhängigkeit. Mit Betriebs-, Störungs- und Alarmanzeige pro Detektionskanal. Mit Ausgang zum Anschluss eines Ansaugrohrs zur Luftrückführung. Bis zu 300 m Ansaugrohr bzw. bis zu 63 Ansaugöffnungen pro Kanal anschließbar. Zur Überwachung von bis zu 2 x 3.000 m² (Systemgrenze). Erfüllung der Betriebsart TM nach VDE 0833-2 zur Vermeidung von Falschalarmen durch komplexe Bewertung von Brandkenngrößen (Brandmustererkennung). Hauptalarm-Empfindlichkeit je nach eingesetzem Detektormodul einstellbar ab 0,015 % LT/m. Einstellbare Alarm- und Störungsverzögerung. Sichere Überwachung der Luftprobennahme durch temperaturkompensierte Luftstromsensorik, einstellbar bis zu +/- 10 % Luftstromänderung. Gleichbleibende Branddetektion auch bei sich allmählich verändernder Aerosolbelastung durch intelligente Driftkompensation. Ansaugrichtung wahlweise von oben oder von unten. Freie Steckplätze zur kostengünstigen Integration von Zusatzmodulen. Optionaler Anschluss eines abgesetzten Alarmindikators. Integrierter Störungs- und Störungsursachenspeicher. Sichere Parametrierung ohne Sabotagemöglichkeit von außen. Mit Schnittstelle zum Anschluss eines Diagnosetools. Wechsel eines optionalen externen Luftfilters durch eingewiesenes Personal möglich.

Technische Daten:
- Betriebsspannung: 14 V bis 30 V DC
- Stromaufnahme 1-Kanal, Ruhe: 200 mA (Lüftersp. 6,9 V)
- Stromaufnahme 2-Kanal, Ruhe: 220 mA (Lüftersp. 6,9 V)
- Stromaufnahme, Anlauf: max. 350 mA
- Anschlussart: konventionell, über Relaiskontakte
- Relais je Kanal: 1x Störung, 1x Alarm
- Anschluss Ansaugrohr: 25 mm (2 Stk.)
- Anschluss Luftrückführung: 25 mm
- Schalldruckpegel: ab 45 dB(A)
- Schutzart: IP20 (erweiterbar auf IP52)
- Stoßfestigkeit: IK 04 (IEC/EN 62262, EN 50102)
- Betriebstemperaturbereich: -20 °C bis +60 °C
- Feuchtebereich: 0% bis 95% r. F. nichtkondensierend
- Abmaße (HxBxT): 292x200x113 mm
- Gewicht: 1,35 kg
- Gehäusematerial: ABS
- Farbe: RAL9018 (papyrusweiß)
Leistungserklärung: 0786-CPD-20685
VdS-Zulassungsnr.: G 202064
Menge: 2,000 St

**01.01.18 Rauch-Ansaugsystem Frontfolie**
Rauch-Ansaugsystem Frontfolie
Frontfolie zur Anzeige von Betrieb, Hauptalam, und Störung.
Menge: 2,000 St

**01.01.19 Detektormodul 0,5**
Detektormodul 0,5
Detektormodul mit Statusanzeige zur Zustands- und Fehlerdiagnose, zum werkzeuglosen Einbau.

Technische Daten:
- Empfindlichkeit (Hauptalarm): ab 0,5 % LT/m
- Gewicht: 100 g
- Gehäusematerial: ABS
Menge: 2,000 St

**01.01.20 Luftfilter**
Luftfilter
Luftfilter für TITANUS® Ansaugrauchmelder zur Anwendung in Standardapplikationen.
Filtert Partikel ab einer Größe von ca. 15 ?m
Filter zum Abscheiden von Staubpartikeln wie
z. B. Insekten, Fasern, Haaren und Pollen.

Einsatztemperaturbereich ?30 °C bis +60 °C
Abmessungen (B × H × T) 130 × 193 × 95 mm
Gehäusematerial ABS-Kunststoff
Gehäusefarbe RAL 9018
Menge: 2,000 St

**01.01.21 Kondensatabscheider**
Kondensatabscheider
Kondensatabscheider zum Sammeln und Ablassen von Kondenswasser
aus dem Ansaugrohrsystem. Automatischer Wasserablauf für Bereiche mit
starker Kondensation möglich.

Leistungsmerkmale:
- mit Handablassventil
- Steckverbindungen zur Einbindung
in ein Rohrsystem.

Einsatztemperaturbereich 0 °C bis +60 °C
Abmessungen (B × H × T) 68 × 600 × 36 mm
Gewicht netto 620 g
Material PVC
Farbe hellgrau
Menge: 2,000 St

**01.01.22 Ansaugrohr 25 mm, 5m**
Ansaugrohr 25 mm, Länge 5m
Ansaugrohr zum Aufbau eines Rohrsystems für die Raum- und Einrichtungsüberwachung, gemäß EN 61386-1 für den angegebenen Temperaturbereich.

Außendurchmesser 25 mm
Innendurchmesser 21,2 mm
Einsatztemperaturbereich -10 °C bis +60°C
Material PVC
Farbe: dunkelgrau
Menge: 20,000 St

**01.01.23 Muffe, 25 mm, PVC, dunkelgrau**
Muffe, 25 mm, PVC, dunkelgrau
Fitting zum Aufbau eines 25 mm Ansaugrohrsystems, gemäß EN 61386-1 für den
angegebenen Temperaturbereich.

Einsatztemperaturbereich -10 °C bis +60°C
Material PVC
Farbe: dunkelgrau
Menge: 20,000 St

**01.01.24 Endkappe, 25 mm, PVC, dunkelgrau**
Endkappe, 25 mm, PVC, dunkelgrau
Fitting zum Aufbau eines 25 mm Ansaugrohrsystems, gemäß EN 61386-1 für den
angegebenen Temperaturbereich.

Einsatztemperaturbereich -10 °C bis +60°C
Material PVC
Farbe: dunkelgrau
Menge: 2,000 St

**01.01.25 90° Bogen, 25 mm, PVC, dunkelgrau**
90° Bogen, 25 mm, PVC, dunkelgrau
Fitting zum Aufbau eines 25 mm Ansaugrohrsystems, gemäß EN 61386-1 für den
angegebenen Temperaturbereich.

Einsatztemperaturbereich -10 °C bis +60°C
Material PVC
Farbe: dunkelgrau
Menge: 25,000 St

**01.01.26 T-Stück, 25 mm, PVC, dunkelgrau**
T-Stück, 25 mm, PVC, dunkelgrau
Fitting zum Aufbau eines 25 mm Ansaugrohrsystems, gemäß EN 61386-1 für den
angegebenen Temperaturbereich.

Einsatztemperaturbereich -10 °C bis +60°C
Material PVC
Farbe: dunkelgrau
Menge: 2,000 St

**01.01.27 3-Wege-Kugelhahn inklusive Fittings**
3-Wege-Kugelhahn inklusive Fittings
Zum manuellen Trennen eines Ansaugrauchmelders vom angeschlossenen
Rohrsystem während eines Freiblasprozesses, inkl. 3 Übergangsverschraubungen zum Anschluss an ein 25-mm-Rohrsystem.

Einsatztemperaturbereich 0 °C bis +50 °C
Länge 131 mm
Betriebsdruck max. 10 bar
Material PVC
Dichtung PTFE
Menge: 2,000 St

**01.01.28 PVC-Kleber**
PVC-Kleber
Klebstoff für PVC-Kunststoffe.

Temperaturbeständigkeit 0 °C bis +60 °C
Lagertemperaturbereich +5 °C bis +35 °C
Menge: 1,000 St

**01.01.29 PVC-Reiniger**
PVC-Reiniger
Reiniger für Klebestellen an ABS- und PVC-Kunststoffen.

Einsatztemperaturbereich 0 °C bis +35 °C
Lagertemperaturbereich 0 °C bis +35 °C
Menge: 1,000 St

**01.01.30 Kunststoffclip**
Kunststoffclip
Kunststoffclip zur Fixierung von Ansaugreduzierungen Typ AK-x.y am Ansaugrohr. Geeignet u. a. für den Einsatz in Tiefkühlbereichen sowie bei Freiblasung mit Druckluft.

Einsatztemperaturbereich ?40 °C bis +65 °C
Menge: 16,000 St

**01.01.31 Ansaugreduzierung**
Ansaugreduzierung
"Ansaugreduzierungen für definierte Ansaugöffnungen. Zur Verwendung mit Kunststoffclip Typ AK-C (01-10-9750).

Öffnungsdurchmesser 3,0 mm
Einsatztemperaturbereich ?40 °C bis +65 °C
Menge: 4,000 St

**01.01.32 Ansaugreduzierung**
Ansaugreduzierung
Ansaugreduzierungen für definierte Ansaugöffnungen. Zur Verwendung mit Kunststoffclip Typ AK-C (01-10-9750).

Öffnungsdurchmesser 3,4 mm
Einsatztemperaturbereich minus;40 °C bis +65 °C
Menge: 2,000 St

**01.01.33 Ansaugreduzierung**
Ansaugreduzierung
Ansaugreduzierungen für definierte Ansaugöffnungen. Zur Verwendung mit Kunststoffclip Typ AK-C (01-10-9750).

Öffnungsdurchmesser 3,6 mm
Einsatztemperaturbereich minus;40 °C bis +65 °C
Menge: 3,000 St

**01.01.34 Ansaugreduzierung**
Ansaugreduzierung
Ansaugreduzierungen für definierte Ansaugöffnungen. Zur Verwendung mit Kunststoffclip Typ AK-C (01-10-9750).

Öffnungsdurchmesser 3,8 mm
Einsatztemperaturbereich minus;40 °C bis +65 °C
Menge: 3,000 St

**01.01.35 Ansaugreduzierung**
Ansaugreduzierung
Ansaugreduzierungen für definierte Ansaugöffnungen. Zur Verwendung mit Kunststoffclip Typ AK-C (01-10-9750).

Öffnungsdurchmesser 5,2 mm
Einsatztemperaturbereich minus;40 °C bis +65 °C
Menge: 2,000 St

**01.01.36 Ansaugreduzierung**
Ansaugreduzierung
Ansaugreduzierungen für definierte Ansaugöffnungen. Zur Verwendung mit Kunststoffclip Typ AK-C (01-10-9750).

Öffnungsdurchmesser 5,6 mm
Einsatztemperaturbereich minus;40 °C bis +65 °C
Menge: 2,000 St

**01.01.37 Externes Netzteil DCU 2403 24V DC / 12V DC umschaltbar**
Menge: 1,000 St

**01.01.38 Akku 12V / 24 Ah VdS-zugelassen, mit Anschl. Schrauben M5**
Akku 12V / 24 Ah VdS-zugelassen, mit Anschl. Schrauben M5
Leistungsmerkmale:
- Wartungsfrei
- Tiefentladesicher
- Lageunabhängig
Menge: 2,000 St

**01.01.39 esserbus Alarmierungskoppler Typ 4MG2R**
esserbus Alarmierungskoppler Typ 4MG2R
Ein-/ Ausgangsbaustein zur Anbindung von
Standard Brandmeldern und konventioneller Alarmierung.
Intelligente Baugruppe auf der Analogringleitung zum Anschluss von nicht
adressierfähigen Meldern.
Mit 4 Meldergruppeneingängen
- max. 30 Standardmelder ohne ESK
- max. 10 Standardmelder mit ESK
- max. 10 Nichtautomatische oder
technische Alarme pro Gruppe.
Zwei Relais in verschiedenen Betriebsarten programmierbar.
Zwei Gruppen-Abhängigkeit programmierbar
Montage auf Hutschienenadapter oder im
Wandgehäuse möglich.
Leistungsmerkmale
- Konventionelle Anbindung von
Standard - Meldern / Signalgebern
- Leitungsüberwachung gem. EN 54-13
- Bis zu 1.000 m Leitungslänge
- Integrierter Linienisolator
- Programmierbare Relaisausgänge
- Reset Relais Funktion programmierbar
Technische Daten:
Betriebsspannung 10 - 28 V DC
Stromaufnahme max. 120 mA @12 V DC
Ruhestrom @ 12 V DC ca. 12 mA
Kontaktbelastung Relais 30 V DC/1 A
Umgebungstemperatur -10 °C - 50 °C
Lagertemperatur -25 °C - 75 °C
Schutzart IP 40 (im Gehäuse)
Rel. Luftfeuchte max. 95 %
(nicht kondensierend)
Gewicht ca. 28 g
Spezifikation EN 54-17:2005
Abmessungen B: 82 mm H: 72 mm
T: 20 mm
Menge: 1,000 St

*Hinweis: LEITUNGSANLAGEN*

**01.01.40 Brandmeldekabel Y (St) Y 2 x 2 x 0,8**
Brandmeldekabel Y (St) Y 2 x 2 x 0,8
rot mit Aufdruck Brandmeldekabel
liefern, verlegen unter Putz, in Rohr einziehen
bzw. auf Kabelpritschen oder
im Kunststoffkanal verlegen.
Menge: 500,000 m

**01.01.41 Brandmeldekabel E30**
Brandmeldekabel E30
IE-H(St)H 2 x 2 x 0,8 Bd E 30 BMK-rot
mit integriertem Funktionserhalt nach
DIN 4102 Teil 12 von E 30 Minuten,
Außenmantelfarbe rot, mit Aufdruck E 30
liefern und mit dem systemzugelassenen
Befestigungsmaterial, nebst Zubehör, laut
Prüfzeugnis verlegen.
Menge: 200,000 m

**01.01.42 Brandmeldekabel E30**
Brandmeldekabel E30
IE-H(St)H 4 x 2 x 0,8 Bd E 30 BMK-rot
mit integriertem Funktionserhalt nach
DIN 4102 Teil 12 von E 30 Minuten,
Außenmantelfarbe rot, mit Aufdruck E 30
liefern und mit dem systemzugelassenen
Befestigungsmaterial, nebst Zubehör, laut
Prüfzeugnis verlegen.
Menge: 200,000 m

**01.01.43 Brandmeldekabel E30**
Brandmeldekabel E30
IE-H(St)H 12 x 2 x 0,8 Bd E 30 BMK-rot
mit integriertem Funktionserhalt nach
DIN 4102 Teil 12 von E 30 Minuten,
Außenmantelfarbe rot, mit Aufdruck E 30
liefern und mit dem systemzugelassenen
Befestigungsmaterial, nebst Zubehör, laut
Prüfzeugnis verlegen.
Menge: 200,000 m

**01.01.44 Überspannungsschutz für Bereich 0B in 1**
Überspannungsschutz für Bereich 0B in 1
Ausführungsbeschreibung 1
Überspannungsschutz für Primär- und LSN-Leitungen,
die vom Bereich 0B in den Bereich 1 geführt werden,
bestehend aus:

1 St
Gehäuse für 9 Überspannungsschutzgeräten mit folgenden
technischen Daten und Leistungsmerkmalen:

Abmessung ca. 200x200x120 (LxBxH in mmm)

4 St
Basisunterteil für 1 Schutzelement mit
folgenden technischen Daten und Leistungsmerkmalen:
Einbauversion ca. 90x58x12 (LxBxH in mm)

4 St
Schutzelemente für 1 DA mit folgenden
technischen Daten und Leistungsmerkmalen:
Einbauversion ca. 90x50x12 (LxBxH in mm)

4 St
Überspannungsschutzelement für Kabelschirm
mit folgenden technischen Daten und
Leistungsmerkmalen:

Überspannungsschutz für Primär- und LSN-Leitungen,
die vom Bereich 0B in den Bereich 1 geführt werden.
Die Absicherung einer Doppelader muss
mit einem Überspannungselement mit dazugehörigen
Basisteil erfolgen. Für den Schutz des Kabelschirms
muss ein zusätzliches Ableitelement eingesetzt werden.
Diese Komponenten müssen im Bereich VdS Überfall-/
Einbruchmelderanlagen in ein VdS-zugelassenes
Gehäuse mit Sabotageüberwachung eingebaut werden.
Menge: 4,000 St

*Hinweis: SONSTIGES*

**01.01.45 Feuerwehrlaufkarten**
Melder-Gruppenkarten
Erstellung von Grundriss- und Laufplänen für die
Feuerwehr, nach Vorgabe der zuständigen Feuerwehr,
Größe DIN A4, farbige Ausführung, in Kunststoff
eingeschweißt.
Werden weitere Pläne von der Feuerwehr gefordert,
so sind die Kosten zusätzlich aufzuführen.
liefern und bereitlegen.
Menge: 15,000

**01.01.46 SV-Abnahme**
Organisation und Beteiligung an der Sachverständigkenabnahme inkl. Terminabstimmung
Alle erforderlichen Unterlagen sind zur Sachverständigenabnahme vorzulegen.
Die Kosten des Sachverständigen sind einzukalkulieren.
Menge: 1,000

**01.01.47 Programmierung und Inbetriebnahme**
Überprüfung des gesamten Brandmeldesystems auf
Betriebs- und Funktionssicherheit. In Betrieb
nehmen der Brandmeldeanlage mit den für den
Einsatzort notwendigen Systemparametern. Das sind
insbesondere Meldergruppen, Meldertypen, Melderanzahl und kundenspezifische, sowie Verknüpfungen mit
und ohne Steuerfunktionen. Erstellung
Inbetriebnahmeprotokoll mit entsprechendem
Funktionsprobenachweis aller Meldergruppen und
Steuerfunktionen. Erstellen der notwendigen
Einträge in das Betriebsbuch und Aushändigung an
den Betreiber.
Anschluss an das Bestandssystem.
Menge: 1,000 St

**01.01.48 Revisionsunterlagen**
in 3-facher gedruckter Ausführung, farbig im
Aktenordner A4 und in 1-facher Ausführung digital
auf Datenträger, bestehend aus: -Übersichtsschalt-
plan mit systemtechn. Zusammenhängen-Instal-
lationsplan mit aufgeführten Grenzen der
Sicherungsbereiche sowie Eintrag der Bestandteile
Des Brandmeldesystems
-Meldergruppenverzeichnis mit Gruppennummer, Art
des Melders, Anzahl der einer Gruppe zugehörenden
Melder
-Auflistung der Anlagenteile
-Bedienungsanleitungen
-Programmierprotokoll
-Inbetriebnahmeprotokoll
-Abnahmeprotokoll

Die Bestandsanlage ist zu dokumentieren und mit der neu errichteten Anlagenteil inkl. Schnittstellen in die vorgen. Gesamtdokumentation als Übersichtsplan für das gesamte Gebäude zu überführen.
Menge: 1,000 St

**01.01.49 Anpass- und Anschlussarbeiten**
Anpass- und Anschlussarbeiten an der Bestandsanlage, inkl. Suche von Kabel und Leitungen.
Die Abrechnug erfolgt per Stundennachweis.
Menge: 40,000 h

**01.01.50 Einweisung Auftraggeber inkl. Einweisungsprotokoll,**
*** Pauschalposition
Einweisung Auftraggeber inkl. Einweisungsprotokoll,
2-Mal
Menge: 1,000 psch

*Hinweis: EINBRUCHMELDEANLAGE*

*Hinweis: Hinweis*
Die vorhandene Einbruchmeldeanlage wird aufgrund der Abkündigung von Ersatzteilen ausgetauscht.

*Hinweis: AUSTAUSCH BESTAND*

**01.01.51 Zentralengehäuse ZG4 für MB-Secure**
ZG4 Gehäuse für MB-Secure PRO

Plombierbares Stahlblechgehäuse mit
Schwenktür zum VdS-gerechten Einbau
einer MB-Secure PRO Rechnerplatine,
Erweiterungsmodulen sowie Netzteil und
Akkus. Mit eingebautem Deckelkontakt und
 beiliegender Abreißsicherung.
Die mehrteilige Konstruktion mit
Rückwand und Montagerahmen sowie
abnehmbarem Gehäuserahmen ermöglicht die
 unkomplizierte Installation und
Verdrahtung der elektronischen
Komponenten auf der Rückwand mit
anschließender Montage des
Gehäuserahmens. Die GSM-Kabelzuführung
erfolgt sabotagegeschützt im
Gehäuseinneren. Die Kabelzuführung kann
wahlweise aufputz oder von hinten
erfolgen. Bis zu zwei Akkus können durch
 die Haltewinkel und optionalem
Montagezubehör 055280 Fixier- und
Klettband VdS-gerecht gesichert werden.
Zusätzlich ist der Einbau eines
Gehäuseschlosses 028050 oder 028051
möglich.

· Platz für MB-Secure PRO
Rechnerplatine, 2 LTE Modems und 8
Erweiterungsmodule
· 2 vorgeprägte Öffnungen für
Antennenmontage
· Vorprägung für ein Gehäuseschloß
· Kabeleinführungen mit
Zugentlastungsmöglichkeit
· Deckelkontakt und Wandabreißkontakt
mit Steckverbindern für MB-Secure PRO
· Durchgängiger Potentialausgleich
· Inkl. Verbindungskabel MB-Secure PRO
zu Netzteil
· Kompatibel zu Netzteilen 013950,
013960
· Akkustellplatz bis zu 2 x 65 Ah

Technische Daten:
Material: Stahlblech, pulverbeschichtet
Abmessungen: (BxHxT)580x640x300 mm
max. Akkustellraum: 565x280x180 mm
Gewicht: 20kg
max. Belastbarkeit: 80 inkl. Gehäuse
Schutzart nach EN60529: IP30
Gehäusefarbe: verkehrsweiß, ähnlich
RAL9016
Menge: 1,000 St

**01.01.52 MB-Secure Pro 5000 Basisplatine**
MB-Secure Pro 5000 Basisplatine
Multifunktionale Rechnerplatine für Einbruchmelde- und Zutrittskontroll-Anwendungen
Per Lizenzen erweiterbar um Bereiche, Melderguppen, Benutzer, Makros, Protokolle uvm.
Höchste Sicherheit durch kryptographischen Coprozessor
Entwickelt nach ISA 62443-4-1 SL3 und höher
Reduzierte Kosten durch multifunktionale on board Schnittstellen
Effiziente Programmierung durch verbessertes IQ PanelControl
Rückwärtskompatibel zu nahezu allen BUS Peripheriemodulen
Hochverschlüsselnde Kommunikation auf allen wichtigen externen Schnittstellen
Kommunikation zu Notruf-Serviceleitstellen per Lizenzoption integrierbar
Wie MB-PRO4000BASE, zusätzlich mit Grundfunktionalität:
64 Bereiche
512 Meldergruppen
64 Türen/Schalteinrichtungen
512 Benutzer/Bediencodes/Datenträger
64 Raum/Zeitzonen
250 Makros
Technische Daten
Betriebsspannung  12 V DC
Betriebsnennspannungsbereich 10,5 V bis 15 V DC
Meldergruppenspannung 8 V DC
Stromaufnahme bei 12 V DC
- unscharf, Gruppenanschlüsse offen  200 mA
- Ethernetbetrieb (zusätzlich)  30 mA
- pro Gruppenanschluss (mit 12,1 kOhm abgeschlossen) 1 mA
- Relais  45 mA
Relaiskontaktbelastbarkeit  4 A / 30 VDC /  120 W
Umweltklasse gemäß VdS  II
Betriebstemperaturbereich  -5° C bis +45° C
Lagerungstemperaturbereich  -25° C bis +70° C
Abmessungen (L x B)  226 x 158 mm
Menge: 1,000 St

**01.01.53 Netzteil 12V DC / 52Ah**
Netzteil 12V DC / 52Ah

Netz-/Ladeteil 52Ah MB-Secure

VdS: G114024

Netz-Ladeteil 12 V DC/52 Ah Platinenversion Vollelektronisches,spannungsstabiliertes und strombegrenzendes Netz-/Ladeteil für Bereitschaftsparallelbetrieb mit Akkuüberwachung, Tiefentladeschutz, Batteriedefekt-Erkennung und Temperaturkompensation. Servicefreundlich durch Einsatz von elektronischen Sicherungen im Sekundärkreis. Bei Verwendung als abgesetzte Energieversorgung sind die Statusmeldungen des Netzteils über eine adernsparende 3-Draht BUS-Schnittstelle zur übergeordneten Gefahrenmeldeanlage zu übermitteln. Das Netz-Ladeteil entspricht den Vorschriften des VdS und den EN Richtlinien. 2 Akkus anschließbar. Zum Einbau geeignet. VdS-Anerkennung.

Technische Daten:
Max. Ladestrom 2,6 A
Akkukapazität max. 52 Ah
Dauerstrom max. 3,0 A
Kurzzeitige
Dauerstromentnahme (5 Min.) 3,5 A
Leistungsaufnahme 90 W / 190 VA
Platinenabmessungen (LxB) 215x92,5 mm
Menge: 1,000 St

**01.01.54 NTC Temperaturfühler**
NTC-Temperaturfühler
mit Anschlusskabel
Menge: 1,000 St

**01.01.55 LCD Touch-Bedienpanel für EMZ**
Artikel: 013080

MB TouchScreen Bedienteil, ws
VdS G121014, VdS2252 Klasse C

Artikel-Nr. 013080
MB TouchScreen Bedienteil, ws

TouchScreen Bedienteil für den Betrieb
an den Zentralen-Baureihen MB-Secure und
 MB-12/24/48/100/256 plus.
· Kapazitiver 9" Touchscreen im Tablet
Design
· BUS-2 Schnittstelle zu MB-Secure und
MB-12/24/48/100/256plus
· Flaches Kunststoffgehäuse, wahlweise
Aufputz- oder Hohlwandmontage
· Nur 30 mm bei Aufputz- bzw. 16 mm bei
Hohlwandmontage
· Leser für IK2/proX1 und IK3/proX2
Datenträger integriert
· Leser für mifare / mifare DESFire EV1
und EV2 integriert
· LED-Anzeigen (rot, grün, gelb und
blau) zur Zustandsanzeige
· Dialoggeführte intuitive
Benutzerführung mit Symbolen
· Klartextanzeige aller Meldungen
· Übersichtliche Anzeige des
Anlagenzustandes
· Flash-Technologie für Updates
· Verschiedene Landessprachen möglich
VdS-Anerkennungs-Nr. G121014
VdS2252 Klasse C / Umweltklasse II
EN Konformität EN 50131-3: Grad 3
EN 50131-1: Umweltklasse II
SES Konformität SES-EMA-RL-T2:2010-08

Betriebsnennspannung U_b 12V DC
Betriebsspannungsbereich 10V DC bis 15V
DC
Stromaufnahme in Ruhe
bei 12V DC 190mA
bei 10V DC 220mA
Stromaufnahme bei
max. Bildschirmhelligkeit 12V DC: - im
Mittel 230mA - max. 390mA
Stromaufnahme bei
max. Bildschirmhelligkeit 10V DC - im
Mittel 270mA - max. 480mA
Integrierter Leser IK2/proX1, IK3/proX2
und mifare DESFire EV1, EV2
Lesedistanz 0 ~ 3cm für proX und mifare
Datenträger (*1)
Frequenzband, Sendeleistung:
proX1, proX2 125 kHz <10dB?A/m in 10m
Entfernung
mifare 13,56 MHz, <0dB?A/m in 10m
Entfernung
Bildschirmdiagonale (sichtbar) 9"
(22,8cm)
Bildschirmformat 16 : 9
Umweltklasse gemäß VdS II
Umweltklasse gemäß EN 50131-3 Class II
Schutzart nach EN 60529 IP30
Betriebstemperaturbereich -5 °C bis +45
°C
Lagerungstemperaturbereich -25 °C bis
+60 °C
Relative Luftfeuchtigkeit 93% nicht
betauend
Gewicht 850 g
Abmessungen (B x H x T) 218 x 162 x 30
mm
Farbe weiß (ähnlich RAL 9016
Fabrikat: Honeywell Security
Menge: 1,000 St

**01.01.56 IB2 BUS-Erweiterung**
Artikel: 013930

IB2 BUS-Erweiterung
VdS: G115070, Kl. C; EN 50131-1 Grad 3

BUS-Erweiterung
Modulare Erweiterungsplatine zum
Anschluss von 256 BUS-Teilnehmern oder
zur Erweiterung des Systems um
zusätzliche RS-485 Bus-Stränge.
Die Erweiterung kann abgesetzt bis zu
1000 m Entfernung von der Zentrale
installiert werden.

Leistungsmerkmale:
- Alle Anschlüsse in praktischer
  Löt-Stecktechnik
- 1 IB2-BUS-Anschluss zur EMZ
- 4 unabhängige BUS-2 Anschlüsse mit je
 bis zu 64 BUS-2-Teilnehmern
- Insgesamt bis zu 256  BUS-2-Teilnehmer

- Eigene Feinsicherung pro Anschluss
- Anschluss zur externen Spannungsversorgung
-4 Meldergruppeneingänge (1 davon
löschbar)
- VdS-Anerkennung gemäß Klasse C und
EN50131 als Option bei G114025
Technische Daten:
Betriebsspannung  12V DC
Ruhestrom  ca. 100mA

Fabrikat: Honeywell Security
Typ: IB2 BUS-Erweiterung
VdS: G115070, Kl. C; EN 50131-1 Grad 3
Artikel: 013930
Menge: 2,000 St

**01.01.57 IB2 16 I/O Erweiterung**
Artikel: 013940.10

IB2 16 I/O Erweiterung
VdS: G115068, Kl. C; EN 50131-1 Grad 3

Erweiterungsmodul
Das Modul ermöglicht die Erweiterung
einer Einbruchmelderzentrale um 16
Meldergruppeneingänge und 16
zusätzliche programmierbare
Halbleiterausgänge, alternativ ist die
Konfiguration programmierbar bis zu 32
Halbleiterausgänge möglich.

Leistungsmerkmale:
- Alle Anschlüsse in Löt-Stecktechnik
- IB2-BUS / BUS-2 -Anschluss zur EMZ
- 16 konventionelle
Meldergruppen-Eingänge in
Mehrfachauswertungs-
(Double-Balanced-)Technik mit
Löscheinrichtung
- Je Eingang bis zu 3 Kontakte eines
Melders mit unterschiedlichen
Widerstandswerten in Reihe anschließbar
- Meldergruppeneingänge alternativ als
aktiv-low Ausgang betreibbar
- 16 frei programmierbare Ausgänge
  aktiv 12 V
- 3 LEDs zur Anzeige von Systemzuständen
- VdS-Anerkennung gemäß Klasse C und EN
50131 Grad 3

Technische Daten:
Betriebsspannung  12V DC
Ruhestrom  20/55 mA
Belastbarkeit der Ausgänge  50 mA

Fabrikat: Honeywell Security
Typ: IB2 16 I/O Erweiterung
VdS: G115068, Kl. C; EN 50131-1 Grad 3
Artikel: 013940.10
Menge: 1,000 St

**01.01.58 IB2 Relaisplatine**
Relaismodul 4x230V/8A, 8x24V/1A
VdS: G115069, Kl. C; EN 50131-1 Grad 3

Relaiserweiterungsplatine
Mit Hilfe der Relaiserweiterung können
insgesamt 12 zusätzliche Relais in einer
Zentrale integriert oer auch abgesetzt
installiert  werden.
Leistungsmerkmale:
- Anschlüsse in praktischer
  Löt-Stecktechnik
- 8 Relais mit 24 V / 1 A
- 4 Relais mit 250 V AC / 8 A
- Jeweils potenzialfreier
Umschaltkontakt
- Ansteuerung mit 12 V 50 mA
- VdS-Anerkennung gemäß Klasse C und
EN50131 Grad 3 beantragt

Technische Daten:
Betriebsspannung  12 V

Fabrikat: Honeywell Security
Typ: Relaismodul 4x230V/8A, 8x24V/1A
VdS: G115069, Kl. C; EN 50131-1 Grad 3
Artikel: 013941
Menge: 1,000 St

**01.01.59 MB-Secure BUS-1 IB2 Konverter**
MB-Secure BUS-1 IB2 Konverter

Erweiterungsmodule für MB-Secure
Modulare Erweiterungsplatine zum
Anschluss von bis zu 126 BUS-1
Teilnehmern an MB-Secure. Ermöglicht
kostengünstige Aktualisierung von
Bestandsanlagen auf MB-Secure unter
Beibehaltung der meisten BUS-1
Teilnehmer.Kann abgesetzt bis zu 2000 m
Entfernung von der Zentrale installiert
werden.

Leistungsmerkmale:
Alle Anschlüsse in Löt-Stecktechnik
2 BUS-1 Anschlüsse für bis zu 126
BUS- 1 Teilnehmer (63 pro Ausgang).
Beide BUS-1 Anschlüsse sind
entkoppelt und rückwirkungsfrei.
BUS-1 Versorgungsspannung mit
elektronischem Überlastungsschutz und
automatischer Rückstellung.
Bis zu 10 Module können pro
IB2-Controller Anschluss an einer
MB-Secure betrieben werden,
Gesamtanzahl der Teilnehmer pro
MB-Secure 1200 Teilnehmer.
BUS-1 Prüfgerät integriert
Deckelkontakt zur Sabotage-Überwachung
und Abreißsicherung.
Einbau ins Zentralengehäuse oder
abgesetzt im Kunststoffgehäuse

Technische Daten:
Betriebsspannung  12V DC
Ruhestrom  ca. 30mA
Schutzart nach EN 60529  IP 30
Umweltklasse gemäß VdS  II
Betriebstemp.bereich  -5° C bis +45° C
Lagerungstemp.bereich  -25° C bis +70° C
Abmessungen Platine  121 x 90 mm
Abmessungen Gehäuse (LxBxH)
  163 x 151 x 39 mm
Farbe  verkehrsweiß
  (ähnlich RAL 9016)

Fabrikat: Honeywell Security
Typ: MB-Secure BUS-1 IB2 Konverter
Artikel: 013925
Menge: 3,000 St

**01.01.60 Notstromakku 12V/24Ah VdS Zugelassen**
Akku 12 V / 24 Ah oder 26 Ah
VdS-Zugelassen

Leistungsmerkmale:
- Wartungsfrei
- Tiefentladesicher
- Lageunabhängig

Fabrikat: Honeywell Security
Typ: Akku 12 V / 24 Ah oder 26 Ah
VdS-Zugelassen
Artikel: 018006.10
Menge: 2,000 St

**01.01.61 Übertragungsgerät DS6750**
DS 6750 PSTN/IP-Übertragungsgerät

Übertragungssystem zur Übermittlung von Meldungen und Zuständen aus GMA über private und öffentliche Netze. Die Übertragung kann an Hilfe leistende Sellen, Notrufserviceleitstellen, Managementsysteme oder Privatpersonen erfolgen. Bei Einsatz in kompatiblen GMA wird über das Gerät Fernservice und Ferndiagnose ermöglicht. Netzschnittstellen:

analoges Fernsprechnetz
Ethernet/IP-Netz (öffentlich/privat)
Schnittstelle für GSM/GPRS-Modem.

Übertragungsmöglichkeiten:

Datenprotokolle zur Leitstelle: VdS 2465 (V.22) im analogen Fernsprechnetz, Telim, Contact ID
SMS Versand im Festnetz zu kompatiblen Festnetz- oder Mobiltelefonen, zu E-Mail oder Faxempfängern
Klartextübertragung,(AWAG-Funktion)
GSM- und GPRS-Datenverbindung
E-Mail, 10 E-Mailadressen
Bedarfsgesteuerte und stehende IP-Verbindungen (VdS 2465 /TCP),verschlüsselt (AES/BSI) und unverschlüsselt

Leistungsmerkmale:

Als Integrationsbaustein für GMZ oder als eigenständiges Gerät einsetzbar
Schnittstelle programmierbar als BUS-2 I-BUS oder EMZ RS232 Ankopplung
Einsatz an Haupt- und Nebenstellen des öffentlichen Fernsprechnetzes möglich
Programmierng mit PC (WINFEM)
8 Anwahlfolgen
20 Rufnummern bzw. Netzadressen für bedarfgesteuerte Verbindungen
4 Netzadressen für stehende Verbindungen über IP-Netze
4 Netzadressen für stehende IP-Verbindungen zu Managementsystemen (WINMAG/IQ MultiAccess/IQ System-Control)
2 Netzadressen für stehende IP-Verbindungen zu Videosystemen
mehrere stehende und bedarfgesteuerte Verbindungen zeitgleich möglich
permanente Überwachung der Netzzugänge und der Übertragungswege
Umfangreiche Sicherheitsmechanismen bei Fernzugriff über Analog und IP (Rufnummern/Netzadressenkontrolle, Passwortüberprüfung, Verschlüsselung)
4 unabhängig konfigurierbare Anwahlfolgen für Testmeldungen
nichtflüchtiger Parameterspeicher
nichtflüchtiger Ereignisspeicher für mind. 1000 max. 2000 Ereignisse
Fernsteuerung der Ausgänge von NSL, Telefonen und Mobiltelefonen möglich
Modemfunktion für den Remotezugriff auf die angeschlossene GMZ
Aktive Betriebsspannungsüberwachung
Impuls- oder Mehrfrequenzwahlverfahren
Intelligente Blockadefreischaltung
Bei Betrieb mit einer kompatiblen EMZ sind folgende Ein-/Ausgänge für die Übertragung realisierbar: 100 Eingänge von EMZ 16 Eingänge für Telim nutzbar 100 Funktionsgruppen Eingänge von EMZ für Contact-ID Meldungen
Parallele S1 mit 8 Eingängen, VdS 2463
80 zusätzliche überwachte Ein- oder Ausgänge über Feldbus realisierbar
Serielle S1 gemäß VdS 2463, VdS 2465
Schnittstelle für GPS-Maus
Geeignet für redundante Leitstellen
Flash-Technologie, USB-Schnittstelle
AWAG-Funktion: Standardtexte oder individuelle Texte möglich
Potentialfreie Ausgänge für Kameraansteuerung, Zwangsläufigkeit, Signalisierung
Integrierter Protokollanalysator der Systemzustände für Servicezwecke
Kommunikation mittels Smartphone App
VdS Anerkennung / EN54-21

Technische Daten:

Betriebsspannung 12 V DC

Platinenabmessungen (LxB) 158 x 112 mm
Menge: 1,000 St

**01.01.62 RFW 4000 4G Aufsteckmodul**
RFW 4000 GSM/GPRS/4G Aufsteckmodul Erweitert DS 6700, DS 6750 oder DS 7700 Übertragungsgeräte um einen redundanten Funkweg im 2G, 3G, oder 4G (LTE) Netz. Je nach eingesetzter EMZ ist auch Fernparametrierung/Fernabfrage sowie Fernabfrage per Rückruf nach SMS möglich. Leistungsmerkmale:  Auf DS 6700, DS 6750 und DS 7700 aufsteckbar  Kompatibel zu MB12/24/48.10/100.10  In bestehende Gehäuse von EMZ integrierbar, belegt keinen zusätzlichen Modulplatz  Mitgelieferte Antennen an Zentralengehäuse montierbar  Optionale abgesetzte Antennen anschließbar  LEDs zur Statusanzeige  Kompatibel zu Mini-SIM - Karten Unterstützte Protokolle:  VdS 2465 S2  Stehende und Bedarfsgesteuerte IP Verbindungen über GPRS/UMTS/LTE  AES - Verschlüsselung  Chiasmus - Verschlüsselung (DS 6750, DS 7700)  E-Mail (ohne SSL) über GPRS/UMTS/LTE (DS 6750, DS 7700)  SMS  NTP über GPRS/UMTS/LTE (DS 6750, DS 7700) Technische Daten: Betriebsnennspannung 12 V DC Stromaufnahme (stand by) typ. 35 mA Stromaufnahme (GPRS) typ. 1000 mA Stromaufnahme (EDGE) typ. 560 mA Stromaufnahme (UMTS) typ. 570 mA Stromaufnahme (HSPA) typ. 595 mA Stromaufnahme (LTE) typ. 670 mA Betriebstemp.-Bereich -10°C bis +55°C Umweltklasse gemäß VdS II Abmessungen (BxHXT) 65 x 110 x 30 mm.
Menge: 1,000 St

**01.01.63 LTE Antenne**
GSM Außenantenne inclusive 5 m Antennenkabel.
Menge: 1,000 St

**01.01.64 Sirenenmodul**
Erweiterungsmodul im Gehäuse für MB-Secure mit zwei Meldergruppen-Eingängen und 4 frei programmierbren Ausgängen zum sowie Ausgängen zum Betrieb von akustischen Signalgebern und Blitzlampen.
Das Modul kann in der Zentrale oder abgesetzt in der Nähe des entsprechenden Alarmierungsgerätes installiert werden. Die Ansteuerung und Überwachung erfolgt per BUS-2.

Betriebsnennspannung 12 V DC
Betriebsspannungsbereich 10,5 V DC bis 15 VDC
Stromaufnahme bei 12 V DC
- inaktiv / Meldergruppen offen, LEDs aus: 55 mA
- aktiv mit Honeywell 048700.17 / 048720.17: max 1 A
- aktiv mit ESSER 160455.10 / 160456.10 max. 1,1 A
- Analogausgänge A1 - A4, high aktiv 500 mA
Schutzart nach EN 60529 IP 30
Umweltklasse gemäß VdS II
Betriebstemperaturbereich -10 °C bis +45 °C
Lagertemperatur -25 °C bis +70 °C
Abmessungen Platine 121 x 90 mm
Abmessungen Gehäuse (LxBxH) 163 x 151 x 39 mm
Farbe Gehäuse grauweiß (ähnlich RAL 9002)
Menge: 1,000 St

**01.01.65 TouchCenter Plus**
TouchCenter Plus
- Kavalierhaus Süd
- Kavalierhaus Nord
- Laden
- bei BMZ

Fernbedien- und Anzeigefeld als Komplettset mit Bodenwanne zum Anschluss an ein übergeordnetes Gefahrenmelde- und Informations System. Das Fernbedien- und Anzeigetableau muss folgende Forderungen erfüllen:

Zentrale Steuerung durch integrierten Mikroprozessor mit zyklischer Funktionsüberwachung
Adernsparende 3 Draht BUS-Technik
Anschluss an Gefahrenmeldesystem
Bedienung durch berührungsempfindliche Bildschirmfläche
Die Kommunikation mit dem Benutzer muss durch dialoggeführte Schaltflächen mit akustischer Rückmeldung erfolgen.
Hoher Informationsgehalt durch Farbdisplay für Meldungsausgabe
Flash-Programmierung für Updates und Hintergrundbild möglich
Programmiermöglichkeit für Bedienung bzw. Anzeige mit oder ohne Code
Integrierter Leser für proX1 und proX2 Datenträger
Summer integriert
Fernsteuerung von Bedienfunktionen
Anzeige von Alarmen und Störungen der übergeordneten Gefahrenmeldeanlage
Für Unterputz- und schwebende Aufputzinstallation geeignet
Mehrere Module beliebig anreihbar

Technische Daten:
Betriebsnennspannung 12 V DC
Betriebsspannungsbereich 10 V bis 15 V DC
mittlere Ruhestromaufnahme 160 mA
Umweltklasse gemäß VdS II
Schutzart IP 30
Betriebstemperaturbereich -5° C bis +45° C
Lagerungstemperaurbereich -25° C bis +60° C
Abmessungen 218x162x35 mm
Farbe verkehrsweiß (ählich RAl 9016)
Menge: 4,000 St

**01.01.66 Türmodul**
Das DCM Plus ist ein Türkontrollmodul, das sowohl in Honeywell MB-Systemen als auch in Honeywell ACS-Zutrittskontrollsystemen eingesetzt werden kann.
DCM Plus ermöglicht dem Errichter die sichere Verwaltung von ein bis zwei Türen aus der Ferne über die MB-Secure/MB-Classic oder die ACS, in Verbindung mit der Zutrittskontrollsoftware IQ-MultiAccess. Das benutzerfreundliche Design mit steckbaren Schraubklemmen und Schalter-/Jumper- Einstellungen machen die Installation, Konfiguration und Wartung sehr einfach.
Aufgrund des Lizenzkonzepts können zukünftige Funktionserweiterungen des Basismoduls über den MB-Controller ohne Austausch der Hardware aufgerüstet werden, falls sich die Anforderungen in bestehenden Objekten ändern.

Betriebsnennspannung 12 V DC
Betriebsspannungsbereich 9 V bis 15 V DC
Ruhestrom 40 mA
Zusätzliche Stromaufnahme 1 mA per MG, 20 mA per Relais
Ausgangsspannung 12 V DC zu Leser, strombegrenzt auf 250 mA
Relaiskontaktbelastbarkeit max. 2 A, 30 V AC/DC, 30 VA
Schutzart nach EN 60529 IP30
Umweltklasse gemäß VdS II
Betriebstemperaturbereich -10 °C bis +55 °C
Abmessungen (B x H x T) 163 x 152 x 40 mm
Menge: 6,000 St

**01.01.67 Tag Plus-Alarmgeräte BUS-2**
Artikel: MB-DGB2MFPX

MB Doorguard BUS-2 mifare+prox

Artikelnummer: MB-DGB2MFPX MB Tagalarm
BUS-2 mifare+prox
Integriertes Systemgerät zur Überwachung
 von Notausgangstüren, mit
Bedienmöglichkeit sowie lokal
abschaltbarem optischen und akustischen
Alarm, mit integriertem mifare
classic/mifare DESFire sowie proX
(IK2/IK3) Leser und BUS-2 Anschluss für
MB-Secure oder MB-Classic und 4
universell programmierbaren
Meldergruppeneingängen für Kontakte oder
Schlüsselschalter.
· Lokale Tür-Überwachung und
optisch/akustische Alarmierung
· Vor-Ort Bedienung wahlweise durch
mifare DESFire/classic, EM proX -
Datenträger oder Schließzylinder
· Überwachter MG-Eingänge für
Glasbruchsensor, löschbar
Öffnungskontakt
MG-Eingang frei programmierbar
MG-Eingang frei programmierbar oder 2.
Schalteinheit
· Überwachter MG-Eingang für
Sabotageüberwachung
· mifare DESFire Leser für mifare
DESFire / classic
· proX Leser (EM41xx) für IK2/IK3
· Einbaumöglichkeit für
Profilhalbzylinder, optional
verschließbar
· DIP-Schalter für BUS-2 Adresse
· Deckelkontakt/Wandabreißkontakt
· Firmware-Update über BUS-2
· Optisch(akustische Alarmierungseinheit
 mit zwei roten Hochleistungs-LEDs und
Signalgeber mit 100dBA, separat
installierbar

Technische Daten
Betriebsnennspannung 12 V DC
Betriebsspannungsbereich 9 V DC bis 15 V
 DC
Stromaufnahme 50 mA
Meldergruppen Abschlusswiderstand 12k1
±40%
Meldergruppe für Sabotageauswertung 12k1
 ±40%
Ausgang für die akustische Alarmierung <
 40 mA (aktiv low)
Ausgang für die optische Alarmierung <
40 mA (aktiv low)
Transponder-Leseeinheit
mifare/DESFire/IK2/IK3-Datenträger
Profilhalbzylinder nach DIN 18252 Maß A
= 30 mm
Betriebstemperaturbereich -5°C - +45°C
Lagerungstemperaturbereich -25°C - +70°C
Umweltklasse gemäß VdS II
Schutzart nach EN 60529 IP30
Abmessungen Bediene. 110 x 140 x 53 mm
Intervallton < 25 mA, Dauerton < 50 mA
Lautstärke ca. 100 dBA
Stromaufnahme Blitzleuchte < 25 mA
LED - Blitzintervall ca. 1,5 Hz
Abmessungen Alarme. 110 x 103 x 53 mm
Gehäusefarbe verkehrsweiß, ähnlich RAL
9016
Menge: 5,000 St

*Hinweis: ERWEITERUNG*

**01.01.68 TouchCenter Plus**
Fernbedien- und Anzeigefeld als Komplettset mit Bodenwanne zum Anschluss an ein übergeordnetes Gefahrenmelde- und Informations System. Das Fernbedien- und Anzeigetableau muss folgende Forderungen erfüllen:

Zentrale Steuerung durch integrierten Mikroprozessor mit zyklischer Funktionsüberwachung
Adernsparende 3 Draht BUS-Technik
Anschluss an Gefahrenmeldesystem
Bedienung durch berührungsempfindliche Bildschirmfläche
Die Kommunikation mit dem Benutzer muss durch dialoggeführte Schaltflächen mit akustischer Rückmeldung erfolgen.
Hoher Informationsgehalt durch Farbdisplay für Meldungsausgabe
Flash-Programmierung für Updates und Hintergrundbild möglich
Programmiermöglichkeit für Bedienung bzw. Anzeige mit oder ohne Code
Integrierter Leser für proX1 und proX2 Datenträger
Summer integriert
Fernsteuerung von Bedienfunktionen
Anzeige von Alarmen und Störungen der übergeordneten Gefahrenmeldeanlage
Für Unterputz- und schwebende Aufputzinstallation geeignet
Mehrere Module beliebig anreihbar

Technische Daten:
Betriebsnennspannung 12 V DC
Betriebsspannungsbereich 10 V bis 15 V DC
mittlere Ruhestromaufnahme 160 mA
Umweltklasse gemäß VdS II
Schutzart IP 30
Betriebstemperaturbereich -5° C bis +45° C
Lagerungstemperaurbereich -25° C bis +60° C
Abmessungen 218x162x35 mm
Farbe verkehrsweiß (ählich RAl 9016)
Menge: 1,000 St

**01.01.69 Türmodul**
Das DCM Plus ist ein Türkontrollmodul, das sowohl in Honeywell MB-Systemen als auch in Honeywell ACS-Zutrittskontrollsystemen eingesetzt werden kann.
DCM Plus ermöglicht dem Errichter die sichere Verwaltung von ein bis zwei Türen aus der Ferne über die MB-Secure/MB-Classic oder die ACS, in Verbindung mit der Zutrittskontrollsoftware IQ-MultiAccess. Das benutzerfreundliche Design mit steckbaren Schraubklemmen und Schalter-/Jumper- Einstellungen machen die Installation, Konfiguration und Wartung sehr einfach.
Aufgrund des Lizenzkonzepts können zukünftige Funktionserweiterungen des Basismoduls über den MB-Controller ohne Austausch der Hardware aufgerüstet werden, falls sich die Anforderungen in bestehenden Objekten ändern.

Betriebsnennspannung 12 V DC
Betriebsspannungsbereich 9 V bis 15 V DC
Ruhestrom 40 mA
Zusätzliche Stromaufnahme 1 mA per MG, 20 mA per Relais
Ausgangsspannung 12 V DC zu Leser, strombegrenzt auf 250 mA
Relaiskontaktbelastbarkeit max. 2 A, 30 V AC/DC, 30 VA
Schutzart nach EN 60529 IP30
Umweltklasse gemäß VdS II
Betriebstemperaturbereich -10 °C bis +55 °C
Abmessungen (B x H x T) 163 x 152 x 40 mm
Menge: 4,000 St

**01.01.70 Schalteinrichtung**
EMA/ZK-Leser im luminAXS Design mit mifare DESFire-Lesetechnologie ohne Tastatur. Der luminAXS Leser eignet sich zur Scharf- und Unscharfschaltung der EMA und zur Integration in Zutrittskontrollanlagen. Durch das schmale, flache und robuste Gehäuse entspricht der Leser modernen architektonischen Designanforderungen. Der Leser entspricht darüber hinaus den neuesten Anforderungen für höchste Sicherheits-Ansprüche. Leistungsmerkmale:

- Schmales, flaches und robustes Gehäuse
- Innen und Außen einsetzbar (IP65)
- Leuchtring als Designelement in Dunkelblau
- individuelle Farbanpassung des Leuchtrings über Programmierbox USB möglich.
- automatische Antennen-Reichweitenanpassung der Übertragungs- und Lesereichweite bei Montage des Lesers auf Metalloberflächen.
- 3 Status LEDs
- integrierter Summer
- Sabotageüberwachung mit integriertem Mikroschalter.
- Firmwareupdate möglich (mit Programmierbox USB)
- Anschluss über RS 485 oder Clock/Daten
- individuelle Installation mit Zubehör

- VdS Klasse C zugelassen Technische Daten: Betriebsspannung 12 V DC Betriebsspannungsbereich 9 V bis 15 V DC Stromaufnahme im stand by Betrieb <40 mA bei zeitbegrenztem Schreib-Lesebetrieb inkl. Zustandsanzeigen <80 mA Schnittstelle RS 485, Clock/Daten Schutzart IP65 Umweltklasse gemäß VdS IV Betriebstemperatur -25°C bis +65°C Abmessungen (BxHxT) 80,4x80,4x13,5 mm Farbe graphitgrau (ähnlich RAL 7024).
Menge: 1,000 St

**01.01.71 MG Module für 2 MG - uP inkl. Abdeckrahmen**
Artikel: 010128

2-MG Modul, uP, BUS-2/BUS-1
VdS: G109010 Kl.C, EN50131-3 Gr.2

Modul zur Adaptierung konventioneller
Anschlusstechnik in ein BUS-2- oder
BUS-1 System.

Leistungsmerkmale:
- Adernsparende BUS-Technik
- Sehr kompakte Bauweise, geeignet für
  den Einbau in uP- oder Hohlwanddosen,
  d=60 mm (DIN, Österreich und Schweiz)
- 2 Differentialmeldergruppen mit Löschfunktion
- Bis zu 20 Kontakte oder
Glasbruchmelder pro Eingang anschließbar
- Keine zusätzliche Stromaufnahme beim
Löschen der Meldergruppeneingänge
- 2 LEDs als MG-Zustandsanzeige oder
  Funktion frei programmierbar
- Kann für 4 unterschiedliche Funktionen
  verwendet werden:
  - DUO I/O Modul
  - 5 Eingangsmodul
  - Meldergruppen-Anschlussmodul
  - Universal-Anschlussmodul

Technische Daten:
Betriebsnennspannung  12 V DC
Betriebsspannungsber.  9 V bis 15 V DC
Stromaufnahme bei 12 V DC:
- Meldergruppen offen  <5,0 mA
- zusätzlich pro Meldergruppe
  mit 12k1 abgeschlossen  <0,6 mA
- zusätzlich pro LED  <1,3 mA
Meldergruppeneingänge:
- Abschlusswiderstand wählbar
  4k-14k
- Überwachungsbereich  +-20%
Schutzart nach DIN 40 050  IP 40
Umweltklasse gemäß VdS  II
Betriebstemperaturber.  -10°C bis +55°C
Farbe  verkehrsweiß
  (ähnlich RAL 9016)
Menge: 14,000 St

**01.01.72 Bewegungsmelder Viewguard**
Artikel: 033332.21

Viewguard PIR BUS-2/BUS-1
VdS: G108509, Klasse B, Flächenoptik

Passiv-Infrarot-Bewegungsmelder zum
Anschluss an EMZ über BUS-System.

Leistungsmerkmale:
- Adernsparende 3-Draht-BUS-Technik
- Betrieb am BUS-2 oder BUS-1
- Flächenspiegeloptik zur Überwachung
  von Flächen mit 12 m x 12 m
- Umrüstbar auf Strecken- oder Vorhangoptik durch Austausch der Spiegeloptik
- Konventionelle Meldergruppe (ohne
  Löschfunktion)
- Detektionsempfindlichkeit programmierbar
- Reichweite programmierbar
- Betriebsspannungsüberwachung
- LED-Anzeige Alarm, beim BUS-2 mit
  Erstmelderkennung (EMK-Funktion)
- LED-Anzeige Störung
- Gehtestfunktion mit selektiver
  LED-Anzeige
- LED-Anzeige deaktiviert im Zustand
  "scharf" und "unscharf"
- Löschfunktion für Alarm- und
  Störungsspeicher
- Temperaturalarm (nur BUS-2)
  Alarmschwellen programmierbar
- Deckelkontakt und Abreißsicherung
- Gehäuse zur Eck- und Wandmontage
  geeignet

VdS-Anerkennung gemäß Klasse B
Konform zu EN 50131-1 und EN 50131-2-2,
Grad 2

Technische Daten:
Betriebsspannung  12 V DC
Stromaufnahme
- Sensorik  0,6 mA BUS-2
  3,0 mA BUS-1
- LED  4 mA
Reichweite  8 bis 15 m
Optikaufteilung  22 Zonen, 5 Ebenen
Öffnungswinkel  80 °
Betriebstemperatur  -10 bis +55 °C
Schutzart  IP 30
Abmessungen (BxHxT)  64x130x48 mm
Farbe  verkehrsweiß
  (ähnlich RAL 9016)
Menge: 12,000 St

**01.01.73 Magnetkontakt uP - weiß**
Magn. Kontakt, Rm, kurz, VdS B, Gr. 2
G 102 506, VdS-Klasse B, EN 50131-2-6 Gr

Artikel: MBMCEMK84KN6G2
Einbau-MK, Öffnungsüberwachung, EN Grad
2 / VdS Kl. B

Einbaumagnetkontakt
LSA-Schneidklemmtechnik geeignet.
Für stirnseitige Einbaumontage.

Technische Daten
Kontaktart: 1-poliger Schließer
Schaltabstand: 15 mm (± 3 mm)
Betriebsspannung: max. 40 V DC
Schaltstrom: max. 500 mA
Kontaktbelastbarkeit: max. 6 W
Anschlusskabel: LIYY 4 x 0,14 mm², Cu
verzinnt
Maße Kabel: L 2 m, Ø 3,2 mm
Kontakt: Ø 8 x 20 mm
Magnet im Kunststoffrohr: Ø 8 x 20 mm
Neodym, axial polarisiert
Material Kunststoffteile: PBT-GF, A-B-S
Temperaturbereich
-40 °C bis +70 °C
Schutzart: EN-Umweltklasse IIIA,
VdS-Umweltklasse III, IP 67

Zulassungen
G 102 506, VdS-Klasse B
G 102 506, EN 50131-2-6 Grad 2
10-531, SBSC Alarmklasse 3 (Schweden)
Menge: 38,000 St

**01.01.74 Riegelschaltkontakt Lever**
VdS-Riegelschaltkontakt, 6 m Kabel

VdS: G100023, Kl. C, Kl. Schaltleistung

Riegelschaltkontakt Riegelschaltkontakte sind elektromechanische Kontakte mit Schnappschaltwerk, die zur Verschlußüberwachung von Türen eingesetzt werden.

Leistungsmerkmale:

Wasser- und staubdichte Ausführung
Eingegossenes Anschlußkabel
Kompakte Bauweise aus Zinn-Druckguß
geringe Einbautiefe
Einfache und schnelle Montage
Sichere und variable Justierung über Bohrschablone und Montagehilfe
Keine Begrenzung des Riegelweges
Inklusive Montagebausatz mit Verlängerungsnase
VdS-Anerkennung gemäß Klasse C

Technische Daten:

Schaltleistung
min. 1,5 V-/10 uA
max. 30 V-/100 mA
Schutzart IP 67
Betriebstemperatur -40 bis +70°C
Abmessungen (BxHxT) 11x27x16 mm
Anschlußkabel 6 m
Menge: 5,000 St

**01.01.75 Riegelschaltkontakt Smart**
Riegelkontakt für Türzargeneinbau

VdS-Klasse C (G 116082)

Riegelkontakt RK-Smart II als Schließblechkontakt zur Verschlussüberwachung von Außentüren.

Der Schließblechkontakt wird stirnseitig in der Schließtasche der Türzarge montiert.

Der staub- und wasserdichte Magnetschalter mit Anschlusskabel ist in einem kompakten Metallgehäuse montiert.

Der Schaltpunkt des Kontaktstifts lässt sich im Bereich von 0 mm bis ca. 14 mm stufenlos justieren. Der Schließblechkontakt wird im eingebauten Zustand mit einem Schraubendreher justiert.

Bohrung Tiefe 20 mm, Ø 10 mm
Kontakt: Schließer
Kontaktwiderstand max. 0,2 ?
Betätigungsweg max. 13,9 mm
Betriebstemperatur -40 °C bis +70 °C
Schutzart IP67
Material Gehäuse Zinkdruckguss
Kabellänge 6 m
Anschlusskabel 2 x 0,14 mm²
Anschlusskabel für LSA-Plus-Anschlusstechnik geeignet
Abmessungen (BxHxT) 11,5x27,5x19 mm
Farbe Grau
Kontaktbelastbarkeit max. 30 V / 0,3 A
Menge: 1,000 St

**01.01.76 Sperrelement Slim-Lock zur uP Montage**
Sperrelement SLIM-LOCK

VdS: G104039

Elektromechanisches Sperrelement Mit dem Sperrelement wird der Zugang zu scharfgeschalteten Bereichen einer Einbruchmeldeanlage verhindert.

Leistungsmerkmale:

Einbaulage beliebig
Der Zugang zum gesicherten Bereich kann an einer oder an mehreren Stellen realisiert werden
Die Scharfschaltung kann durch verschiedene Scharfschalteorgane an beliebiger Stelle erfolgen
Einfache Montage im Türrahmen durch eine 14,5 mm Bohrung
Ansteuerung über Steuereinheit
Überwachte Bolzenendstellungen
Elektrische Notentriegelung möglich
Bolzengegenstück im Lieferumfang enthalten

VdS-Anerkennung gemäß Klasse C.
Technische Daten
Betriebsspannungsbereich 4 V bis 6 V DC
(wird von der Steuereinheit geliefert)
max. Betriebsspannung
(nur für Testzwecke) 9 V DC
max. Ansteuerungszeit <2 Sek.
Ruhestrom 0 mA
Stromaufnahme bei Ansteuerung
(Mittelwert für ca. 0,5 Sek.) <200 mA
Bolzenverschlusszeit <250 ms
Bolzenweg 12 mm
Bolzendurchmesser 8 mm
Bolzenabscherkraft (seitlich)
(bei Türspalt max. 4mm) >1 kN
Einbaulage beliebig
Kabelanschluss 2-adrig Länge 6 m
Schutzart nach DIN 40 050
im eingebauten Zustand IP 65
Umweltklasse gemäß VdS III
Betriebstemperatur -25 °C bis +55 °C
Abmessungen:
Gehäuse (D x L) 40 x 50,2 mm
Flansch (B x H) 16 x 41 mm
Menge: 5,000 St

**01.01.77 Gegenflansch**
Gegenflansch für vorgen. Sperrelement
Menge: 5,000 St

**01.01.78 Hauptverteiler 120pol**
Verteiler mit Lötkontakten

VT 160-polig aP S6

VdS-Klasse C (G 186069)

Verteiler mit vergoldeten Lötkontakten im Gehäusetyp S6 mit Deckelkontakten, pulverbeschichtet.

Aufputz-Ausführung
Ausführung 160-polig
Schutzart IP40
Material Gehäuse Stahlblech
Abmessungen (BxHxT) 310x275x47 mm
Farbe RAL 9016 Verkehrsweiß
Menge: 1,000 St

*Hinweis: LEITUNGSANLAGEN*

**01.01.79 Installationskabel J - Y (St) Y 4 x 2 x 0,6**
Installationskabel
J - Y (St) Y 4 x 2 x 0,8.
liefern und auf vorhandene Kabelleiter oder- rinnen,
oder in offenen Kanälen/ Schlitze,
oder in Leerrohr einziehen.
Menge: 500,000 m

**01.01.80 Installationskabel J - Y (St) Y 8 x 2 x 0,6**
Installationskabel
J - Y (St) Y 8 x 2 x 0,8
liefern und auf vorhandene Kabelleiter oder- rinnen,
oder in offenen Kanälen/ Schlitze,
oder in Leerrohr einziehen.
Menge: 500,000 m

**01.01.81 Überspannungsschutz für Bereich 0B in 1**
Überspannungsschutz für Bereich 0B in 1
Ausführungsbeschreibung 1
Überspannungsschutz für Primär- und LSN-Leitungen,
die vom Bereich 0B in den Bereich 1 geführt werden,
bestehend aus:

1 St
Gehäuse für 9 Blitzductoren mit folgenden
technischen Daten und Leistungsmerkmalen:

Abmessung ca. 200x200x120 (LxBxH in mmm)

4 St
Basisunterteil für 1 Schutzelement mit
folgenden technischen Daten und Leistungsmerkmalen:
Einbauversion ca. 90x58x12 (LxBxH in mm)

4 St
Schutzelemente für 1 DA mit folgenden
technischen Daten und Leistungsmerkmalen:
Einbauversion ca. 90x50x12 (LxBxH in mm)

4 St
Überspannungsschutzelement für Kabelschirm
mit folgenden technischen Daten und
Leistungsmerkmalen:

Überspannungsschutz für Primär- und LSN-Leitungen,
die vom Bereich 0B in den Bereich 1 geführt werden.
Die Absicherung einer Doppelader muss
mit einem Überspannungselement mit dazugehörigen
Basisteil erfolgen. Für den Schutz des Kabelschirms
muss ein zusätzliches Ableitelement eingesetzt werden.
Diese Komponenten müssen im Bereich VdS Überfall-/
Einbruchmelderanlagen in ein VdS-zugelassenes
Gehäuse mit Sabotageüberwachung eingebaut werden.
Menge: 6,000 St

**01.01.82 E.install.rohr PE-HD AD 20mm AP Schellen**
Elektroinstallationsrohr DIN EN 61386, Maße DIN EN 60423, aus PE-HD, einwandig, glatt, starr, Außendurchmesser 20 mm, Druckbeanspruchung schwer, Schlagbeanspruchung schwer, Verlegung offen, auf Putz, mit Abstandsschellen.
Menge: 40,000 m

**01.01.83 E.install.rohr PE-HD AD 25mm AP Schellen**
Elektroinstallationsrohr DIN EN 61386, Maße DIN EN 60423, aus PE-HD, einwandig, glatt, starr, Außendurchmesser 25 mm, Druckbeanspruchung schwer, Schlagbeanspruchung schwer, Verlegung offen, auf Putz, mit Abstandsschellen.
Menge: 20,000 m

**01.01.84 E.install.rohr PE-HD AD 32mm AP Schellen**
Elektroinstallationsrohr DIN EN 61386, Maße DIN EN 60423, aus PE-HD, einwandig, glatt, starr, Außendurchmesser 32 mm, Druckbeanspruchung schwer, Schlagbeanspruchung schwer, Verlegung offen, auf Putz, mit Abstandsschellen.
Menge: 20,000 m

*Hinweis: SONSTIGES*

**01.01.85 Demontage Bestandsanlage**
*** Pauschalposition
Demontage Altanlage inkl. Sicherung und Beschriftung der Leitungen und Vorerbeitung für Umschluss.
Menge: 1,000 psch

**01.01.86 Programmierung und Inbetriebnahme**
Überprüfung des gesamten Systems auf
Betriebs- und Funktionssicherheit. In Betrieb
nehmen der Einbruchmeldeanlage mit den für den
Einsatzort notwendigen Systemparametern. Erstellung
Inbetriebnahmeprotokoll mit entsprechendem
Funktionsprobenachweis aller Netzelemente.
Menge: 1,000 St

**01.01.87 Revisionsunterlagen**
in 3-facher gedruckter Ausführung, farbig im
Aktenordner A4 und in 1-facher Ausführung digital
auf Datenträger, bestehend aus: -Übersichtsschalt-
plan mit systemtechn. Zusammenhängen-Instal-
lationsplan mit aufgeführten Grenzen der
Sicherungsbereiche sowie Eintrag der Bestandteile
Der EInbruchmeldeanlage
-Übersichtsplan mit allen Netzelementen
-Auflistung der Anlagenteile
-Bedienungsanleitungen
-Programmierprotokoll
-Inbetriebnahmeprotokoll
-Abnahmeprotokoll

Die Bestandsanlage ist zu dokumentieren und mit der neu errichteten Anlagenteil inkl. Schnittstellen in die vorgen. Gesamtdokumentation als Übersichtsplan für das gesamte Gebäude zu überführen.
Menge: 1,000 St

**01.01.88 Anpass- und Anschlussarbeiten**
Anpass- und Anschlussarbeiten an der Bestandsanlage, inkl. Suche von Kabel und Leitungen.
Sondierungs- und Umschlussarbeiten in der Liegenschaft zur Herstellung der Betriebsbereitschaft bestehender Anlagenteile.
Die Abrechnug erfolgt per Stundennachweis.
Menge: 80,000 h

**01.01.89 Einweisung Auftraggeber inkl. Einweisungsprotokoll,**
*** Pauschalposition
Einweisung Auftraggeber inkl. Einweisungsprotokoll,
2-Mal
Menge: 1,000 psch

#### Bereich 01.02 KG 457 ÜBERTRAGUNGSNETZE

*Hinweis: STRUKTURIERTES DATENNETZ*

**01.02.1 Datenschrank 19", 12 HE, ca. 600x630x400**
Datenschrank 19", 12 HE, ca. 600x630x400

12 HE Wand-/Standgehäuse mit tiefenverstellbarem 19"-Montagerahmen vorne,
bestehend aus Wandteil, zwei Grundträgern, Dach- und Bodenblech, jeweils
mit Ausbruch zur Kabeleinführung, abgedeckt mit Bürstenleisten, zwei
19"-Profilschienen, zwei abschließbaren Seitenwänden und einer
abschließbaren Sichttür.
Das Gehäuse wird mit Snap-Verbindungselementen
werkzeuglos aufgebaut. Durch die symmetrische
Grundkonstruktion ist ein verwechslungsfreier Aufbau
möglich. Türanschlag frei wählbar.

inkl. aller Komponenten für die Schranklüftung
Schließung gemäß Anforderungen Nutzer

Material:
Stahlblech, Sichttür mit Scheibe aus ESG

Oberflächenausführung:
Pulverbeschichtet in RAL 7035

Schließung nach Vorgabe des Nutzers.

inkl. Lieferung und Wandmontage
Menge: 1,000 St

**01.02.2 19" Steckdosenleiste, 8-fach, mit Feinsicherung, rot**
19" Steckdosenleiste, 8-fach, mit Feinsicherung, rot
8x Schuko, Rot/Schwarz,1 HE

Liefern und montieren.
Menge: 1,000 St

**01.02.3 Verteiler-Befestigungseinheit.**
Verteiler-Befestigungseinheit.
Ausführung: mit Käfigmutter-Einsetzwerkzeug.
30 Sätze.

Liefern und montieren.
Menge: 1,000 St

**01.02.4 Käfigmuttern M6**
Käfigmuttern M6
50 Stck.

Liefern und montieren.
Menge: 2,000 St

**01.02.5 19"-Modulträger, 24fach, 1 HE**
19"-WAEG-Verteiler, 24fach, 1 HE
geschirmte Ausführung, mit rastbarem Gleitschienen-
Vollauszug und Kabelführungsbügel,
bestückt mit 24 8poligen, Modularen Anschlussbuchsen (RJ45),
8polig belegt, geschirmt. Gehäuse aus Stahlblech.
Anwendungsklasse E:
für Übertragungsfrequenzen bis 500 MHz.
Menge: 1,000 St

**01.02.6 Erstellung von 230 V Anschlüssen pro Datenschrank**
Erstellung von separaten 2 St 230 V
Anschlüssen pro Datenschrank
AV-Netz und EDV-Netz
2 x auf AP-Verbindungsdosen,
2 x Schuko-Steckdosen
1 x auf eine im Lieferumfang enthaltene
Abzweigdose, für die Lüfter und Leuchte im
Standverteilerschrank.

Liefern und montieren.
Menge: 1,000 St

**01.02.7 19"-LWL-12SCD-Verteiler 1 HE**
19"-LWL-12SCD-Verteiler 1 HE
für Fusions-Spleißtechnik, mit 12 LWL-SCD-
Durchführungskupplungen,
inklusive Beschriftungsfeld, Spleißkassette,
selbstklebenden Kabelclipsen, Kabelbindern
und Spleißhalter,
Ausführung: 12fach, Festeinbau, Farbe: lichtgrau -

Ausführung LWL Buchse:
LWL-Singelmoden-ST-Durchführungsbuchse,
Flanschbefestigung
ST-systemkompatibel.
Ausführung: Metallgehäuse, Keramikhülse, Flanschbefestigung.

Liefern und montieren.
Menge: 1,000 St

**01.02.8 Spleißbox, bestückt 12x SC-duplex 50/125µ OM4**
Spleißbox, bestückt 12x SC-duplex 50/125µ OM4

Spleißbox 19" 1HE ausziehbar, tiefenverstellbar
mit Teleskopauszug u. Schnellverschluss
12 Ports SC duplex, waagerecht, versetzt
Farbe: RAL9005
inkl. rückseitiger Kabeleinführung und Aufnahme für
Spleißkassetten

Bestückung:
24 FaserPigtails auf SC-Stecker, 50/125µ, OM4
12 SC-Duplex-Kupplungen, farbig abgesetzt

Farbig abgesetzte Kupplungen:
gemäß Belegungsplan (wird zur Ausführung
bereitgestellt) sind die SC-Duplex-Kupplungen nach dem
Spleißen gemäß Einstufung der hergestellten
Kommunikationsstrecke anzupassen. Unterschiedliche
Fasergüte der Gesamtstrecke wird durch entsprechende
Farben gekennzeichnet:
OM2 - beige
OM3 - aqua
OM4 - erikaviolett

Nicht genutzte Faserpigtails verbleiben ungenutzt und
schutzverpackt in der Spleißkassette.
Die Kupplungsaufnahme im Frontpanel ist durch
Blindstopfen zu ersetzen.

Liefern und montieren.

Hinweis: Die Spleißarbeiten sind separat ausgewiesen.
Menge: 1,000 St

**01.02.9 LWL-Crimp-Spleißschutz**
LWL-Crimp-Spleißschutz
zur Aufnahme einer gespleißten LWL-Faser, passend zu
LWL-Spleißhalter.
Material: Aluminium.
Maße:  L = 20 mm.

Liefern und montieren.
Menge: 24,000 St

**01.02.10 Fusionsspleiße am Patchfeld**
Fusionsspleiße am Patchfeld

inkl. Crimpspleißschutz und Zubehör,
Absetzen und Vorbereiten von Kabeln am
Verteiler/Patchfeld

Liefern und montieren.
Menge: 24,000 St

**01.02.11 Montageschlauch DN 23**
Montageschlauch DN 23
zweiteiliges, teilbares Rohr
für 19"-LWL-Verteiler und Verteilerfächer.
Ausführung: L = 2,5 m, Polypropylen mit Brandschutz.
Minimaler Biegeradius bei ungünstigster Rohrposition
155 mm (neutrale Faser).

Liefern und montieren.
Menge: 2,000 St

**01.02.12 Einweisung des Personals in das pass. IT-Netz**
Einweisung des Personals in das  IT-Netz.
Menge: 1,000 St

*Hinweis: ANSCHLUSSDOSEN*

*Hinweis: Hinweis*
Die Datendosen beinhalten die Datenmodule.
Die separate Pos. Datenmodule ist für zusätzliche Datenanschlüsse (z.B. Access Points ohne Datendose, Haustechnik) vorgesehen.

**01.02.13 Datenanschlussdose symm. Kat.6A 2Ports UP**
STLB-Bau 2022-04 061
Datenanschlussdose, symmetrisch, Kategorie 6 Index A tiefgestellt DIN EN 50173-1 (VDE 0800-173-1), Link-Klasse E Index A tiefgestellt, DIN EN 50173-1 (VDE 0800-173-1), kompakt, 2 Ports, RJ45-Buchse DIN EN 60603-7-51, in löt-, schraub- und abisolierfreier Technik (LSA-Technik), Unterputzausführung, Steckrichtung 45 Grad, mit Beschriftungsfeld und Fenster.
Menge: 5,000 St

**01.02.14 Zentralplatte für 2 x RJ45 Datendose**
Zentralplatte für Datendose
aus dem Standardprogramm
Farbe nach Vorgabe
mit Beschriftungsfeld, für 2 x RJ 45.
liefern und montieren.
Menge: 5,000 St

**01.02.15 RJ45 Keystone Module Kat.6A für zusätzliche Anschlüsse**
RJ45 Keystone Modul AWG 24-22, Kat.6A ISO/IEC, gerade,
geschirmt, Montage werkzeugfrei, Einbaumaß: Keystone
genormt, Beschaltung: 4-paarig AWG 24-22 nach T568A
oder T568B
Kabeldurchmesser: stufenlos von 5 - 9,5 mm
Kabelzuführung gerade 180 Grad
Normen: Kat. 6A (tiefgestellt) IEC 60603-51 und
ISO/IEC 11801:2002 + A1:2008
Channel- und Permanent-Link Klasse EA nach ISO/IEC
11801:2002 + A1:2008, EN 50173-1,
PoE plus Remote Powering nach IEEE802.3 af/at IEC
60512-99-001
Übertragung von 10 Gigabit Ethernet nach IEEE 802.an
Qualitätsnachweis: GHMT PVP-Zertifikat
inkl. Auflegen, Montage, Messen
Menge: 10,000 St

*Hinweis: KABEL UND LEITUNGEN*

**01.02.16 Kupfer-Verbindungsstrecke überprüfen**
Prüfung der Kupfer-Verbindungsstrecke
Zu überprüfende Parameter:

Für den Frequenzbereich von 1 MHz bis 600 MHz müssen
folgende Nachweise erbracht und protokollarisch
festgehalten werden:

- korrekte Verdrahtung/Zuordnung (Adern und Schirm)
- Länge der Verkabelungsstrecke für alle Paare
- Laufzeit/Laufzeitdifferenz
- Einfügedämpfung für alle Paare
- NEXT im Frequenzbereich (für beide Richtungen)
- ELFEXT (für beide Richtungen)
- Rückflußdämpfung (für beide Richtungen)
- ACR (für beide Richtungen)
- Widerstand (für beide Richtungen)
- Power Sum NEXT (für beide Richtungen)
- Power Sum ACR (für beide Richtungen)
- Power Sum ELFEXT (für beide Richtungen)
Menge: 20,000 St

**01.02.17 LWL-Verbindungsstrecke überprüfen**
STLB-Bau 2024-04 061
Messung LWL-Faser, DIN VDE 0800-173-100 (VDE 0800-173-100), OS2, Nachweis der Polarität, Länge, Einfügedämpfung und Laufzeit DIN EN 50173-1 (VDE 0800-173-1) bezogen auf die Netzanwendung und OTDR-Messung, einseitig, Wellenlänge 850 und 1300 nm, Darstellung der Messung als Tabelle und als Grafik, Dokumentation vorab digital zur Prüfung und nach Freigabe auf Datenträger, im PDF-Format, als Standard-Report, in einfacher Ausfertigung.
Menge: 24,000 St

**01.02.18 Datenkabel Horizontal-/Steigbereich Kat.7 geschirmt 4x2xAWG23 vorh.Kabelrinne/Kanal**
STLB-Bau 2024-04 061
Datenkabel für den Horizontal- und Steigbereich DIN EN 50288-4-1 (VDE 0819-4-1), Kategorie 7 DIN EN 50173-1 (VDE 0800-173-1), geschirmt, Trennklasse d DIN EN 50174-2 (VDE 0800-174-2), für PoE, Typ 2, Leitungswiderstand 0,065 Ohm/m und Kabeldurchmesser 0,007 m DIN EN 50174-2 (VDE 0800-174-2), Link-Klasse F, DIN EN 50173-1 (VDE 0800-173-1), 4 x 2 x AWG 23, auf vorh. Kabelrinnen oder in offene Kanäle.
Menge: 500,000 m

**01.02.19 Anschlußkabel - WE8G-S/WE8G S/STP, 2 m**
Verbindungskabel -Kat. 6a  WE8G-S/WE8G S/STP 2,0 m,
beidseitig bestückt mit Steckern und
Knickschutztüllen.
Kabel: 4x2xAWG22, POE+, Paarabschirmung, Gesamtschirm
Passend zu den ausgeschriebenen Link-Komponenten.
Ausführung: L = 2,0 m, 8polig, geschirmt,
Farbe: grau, Z = 100 Ohm.
Material halogenfrei.
Menge: 5,000 St

**01.02.20 Anschlußkabel - WE8G-S/WE8G S/STP, 0,5 m**
Verbindungskabel -Kat. 6a  WE8G-S/WE8G S/STP 0,5 m,
beidseitig bestückt mit Steckern und
Knickschutztüllen.
Kabel: 4x2xAWG22, POE+, Paarabschirmung, Gesamtschirm
Passend zu den ausgeschriebenen Link-Komponenten.
Ausführung: L = 0,5 m, 8polig, geschirmt,
Farbe: grau, Z = 100 Ohm.
Material halogenfrei.
Menge: 5,000 St

**01.02.21 Rangieren von 1 DA**
Rangieren
an Leisten/Streifen mit löt- und schraubfreiem
Anschluss,
einschl. Rangierdraht 0,6 mm mit beiderseitigem
Auflegen, 2adrig.
Einschl. Beschriftung.
Menge: 1,000 St

**01.02.22 J-Y(St)Y2x2x0,6**
Installationskabel mit statischem Schirm
J-Y(St)Y 2 x 2 x 0,6 Cu-Zahl 13.
Menge: 50,000 m

**01.02.23 Kennzeichn. Kabel "Achtung EDV LWL"**
Kennzeichnung von Kabeln
liefern und herstellen,
mit Kennzeichnungsschild,
mit Beschriftung "Achtung EDV LWL"
Menge: 10,000 St

**01.02.24 LWL-Universalkabel Einmodenfaser U-DQ(ZN)BH 2x12E9/125 vorh.Rohr/Unterflurkanal**
STLB-Bau 2024-04 061
LWL-Universalkabel (Außen-/Innenkabel) als Einmodenfaser, Einmodenfaser OS 2, DIN EN 50173-1 (VDE 0800-173-1), metallfrei, bewehrt, U-DQ(ZN)BH, 2 x 12 E 9/125, Wellenlänge 1310 nm, in vorh. Rohre/Unterflurkanäle.
Menge: 120,000 m

**01.02.25 Patchfeld Spleißkassette LWL ausziehbar OS 2 SCD**
STLB-Bau 2022-04 061
Patchfeld mit Spleißkassette und allem systembedingten Zubehör, LWL, eine Höheneinheit, ausziehbar, Einmodenfaser OS 2, DIN EN 50173-1 (VDE 0800-173-1), mit Steckgesicht SCD-Durchführungskupplungen, Ferrulen aus Zirkonia Keramik, Kontakte mit PC, Anzahl Ausbrüche 12, Anzahl Kupplungen 12,
Anzahl Pigtails '24' St.
Menge: 2,000 St

**01.02.26 Patchkabel LWL L 2 m SCD**
STLB-Bau 2022-04 061
Patchkabel, LWL, Einmodenfaser OS 2, DIN EN 50173-1 (VDE 0800-173-1), 2 E 9/125, halogenfrei,
Länge Kabel '2' m, mit Steckgesicht Stecker, Kontakte mit APC 8 Grad.
Menge: 4,000 St

**01.02.27 LWL-Crimp-Spleißschutz**
LWL-Crimp-Spleißschutz
zur Aufnahme einer gespleißten LWL-Faser, passend zu
LWL-Spleißhalter.
Material: Aluminium.
Maße:  L = 20 mm.
Menge: 48,000 St

**01.02.28 Fusionsspleiße am Patchfeld**
Fusionsspleiße am Patchfeld

inkl. Crimpspleißschutz und Zubehör,
Absetzen und Vorbereiten von Kabeln am
Verteiler/Patchfeld

Liefern und Montieren
Menge: 48,000 St

**01.02.29 Montageschlauch DN 23**
Montageschlauch DN 23
zweiteiliges, teilbares Rohr
für 19"-LWL-Verteiler und Verteilerfächer.
Ausführung: L = 2,5 m, Polypropylen mit Brandschutz.
Minimaler Biegeradius bei ungünstigster Rohrposition
155 mm (neutrale Faser).
Menge: 2,000 St

**01.02.30 Kabelschutzrohr PE-HD AD 50mm WD 2,9mm liefern offen**
STLB-Bau 2022-10 051
Kabelschutzrohr aus PE-HD DIN 8075, Maße DIN 16874, Nenn-Außendurchmesser 50 mm, Mindest-Wanddicke 2,9 mm, einschl. Lieferung, offen verlegen.
Menge: 180,000 m

*Hinweis: AKTIVE TECHNIK*

*Hinweis: Hinweis*
Die aktive Technik wird nach Vorgabe der Kulturstiftung ausgewählt. Es erfolgt im Vorfeld der Materialbeschaffung eine Abstimmung der genauen Konfiguration mit dem Auftraggeber.

**01.02.31 PoE-Switch**
Ubiquti USW-24-POE

Smart Managed Switch
24 RJ45-Ports (24x GB-LAN)
16 POE Ports mit 95W Gesamtbudget (davon 16x PoE+)
Zusätzliche Ports: 2x SFP
Kühlung: passiv (lüfterlos), Rack-Kompatibel (1HE), inkl. Montage-Winkel
inkl. SFP-Modul zur Anbindung an Glasfasernetzwerk (OS2)

Liefern, montieren und betriebsfertig anschließen.
Die Parametrierung erfolgt durch den Nutzer.
Menge: 1,000 St

**01.02.32 WLAN-Access-Point**
Ubiquti U7 Pro

Acess-Point für deckenmontage
WiFi 7 Tri-Radio mit 6 GHz
Stromversorgung über PoE+
inkl. Deckenhalterung

Liefern, montieren und betriebsfertig anschließen.
Die Parametrierung erfolgt durch den Nutzer.
Menge: 3,000 St

*Hinweis: SONSTIGES*

**01.02.33 Geräteverbindungsdose Kunststoff Innendurchm. 60mm T 62mm UP Mauerwerk**
STLB-Bau 2024-04 053
Geräteverbindungsdose DIN EN IEC 60670-1 (VDE 0606-1) und DIN 49073, aus Kunststoff, Innendurchmesser 60 mm, Tiefe 62 mm, mit Schrauben, Unterputz, in Mauerwerk.
Menge: 2,000 St

**01.02.34 Geräteverbindungsdose Kunststoff Innendurchm. 60mm T 62mm UP Mauerwerk**
STLB-Bau 2024-04 053
Geräteverbindungsdose DIN EN IEC 60670-1 (VDE 0606-1) und DIN 49073, aus Kunststoff, Innendurchmesser 60 mm, Tiefe 62 mm, mit einem seitlichen Klemmraum, mit Schrauben, Unterputz, in Mauerwerk.
Menge: 2,000 St

**01.02.35 Geräteverbindungsdose Kunststoff Innendurchm. 60mm T 62mm UP Hohlwand**
STLB-Bau 2024-04 053
Geräteverbindungsdose DIN EN IEC 60670-1 (VDE 0606-1) und DIN 49073, aus Kunststoff, Innendurchmesser 60 mm, Tiefe 62 mm, mit Schrauben, Unterputz, in Hohlwand.
Menge: 2,000 St

**01.02.36 Erstellen von Schlitzen in Mauerwerk**
Erstellen von Schlitzen in Mauerwerk
mittels Schlitzfräse mit einstellbarer Schlitztiefe, Abmessungen bis 25 x 25 mm,
anfallender Schutt wird Eigentum des AN und ist zu beseitigen.
Menge: 10,000 m

**01.02.37 Erstellen von Schlitzen in Mauerwerk**
Erstellen von Schlitzen in Mauerwerk
mittels Schlitzfräse mit einstellbarer Schlitztiefe, Abmessungen bis 40 x 30 mm,
anfallender Schutt wird Eigentum des AN und ist zu beseitigen.
Menge: 10,000 m

**01.02.38 Sammelhalterung 8**
Sammelhalterung
Max. Höhe 7 cm,
Befestigung an Wand und Decke,
Öffnen und Schließen der Halterung,
Fassungsvermögen 8 Kabel bis 5x2,5m².
schwer entflammbar.
Menge: 10,000 St

**01.02.39 Sammelhalterung 15**
Sammelhalterung
Max. Höhe 7 cm,
Befestigung an Wand und Decke,
Öffnen und Schließen der Halterung,
Fassungsvermögen 15 Kabel bis 5x2,5m².
schwer entflammbar.
Menge: 10,000 St

**01.02.40 Sammelhalterung 30**
Sammelhalterung
Max. Höhe 8 cm,
Befestigung an Wand und Decke,
Öffnen und Schließen der Halterung,
Fassungsvermögen 30 Kabel bis 5x2,5m².
schwer entflammbar.
Menge: 10,000 St

**01.02.41 Kabeleinzelhalterung**
Kabeleinzelhalterung
Befestigung an Wand und Decke,
Öffnen und Schließen der Halterung,
Fassungsvermögen 1 Kabel bis 5x2,5m².
schwer entflammbar.
Menge: 20,000 St

**01.02.42 Anpass- und Anschlussarbeiten**
Anpass- und Anschlussarbeiten an der Bestandsanlage, inkl. Suche von Kabel und Leitungen.
Sondierungs- und Umschlussarbeiten in der Liegenschaft zur Herstellung der Betriebsbereitschaft bestehender Anlagenteile.
Die Abrechnug erfolgt per Stundennachweis.
Menge: 20,000 h

**01.02.43 Revisionsunterlagen**
in 3-facher gedruckter Ausführung, farbig im
Aktenordner A4 und in 1-facher Ausführung digital
auf Datenträger, bestehend aus: -Übersichtsschalt-
plan mit systemtechn. Zusammenhängen-Instal-
lationsplan mit aufgeführten Datenanschlüssen.
-Übersichtsplan mit allen Datenanschlüssen
-Auflistung der Anlagenteile
-Bedienungsanleitungen
-Inbetriebnahmeprotokoll
-Abnahmeprotokoll

Die Bestandsanlage ist zu dokumentieren und mit der neu errichteten Anlagenteil inkl. Schnittstellen in die vorgen. Gesamtdokumentation als Übersichtsplan für das gesamte Gebäude zu überführen.
Menge: 1,000 St

### Titel 03 KG 490 SONSTIGE MASZNAHMEN FÜR ELEKTRISCHE ANLAGEN

#### Bereich 03.01 KG 491 BAUSTELLENEINRICHTUNG

**03.01.1 Baustelleneinrichtung einrichten, vorhalten, räumen**
*** Pauschalposition
Baustelleneinrichtung für sämtliche, in der Leistungsbeschreibung aufgeführten Leistungen einrichten, vorhalten und räumen.
Vorhaltedauer für die gesamte Bauzeit.
Menge: 1,000 psch

#### Bereich 03.02 KG 499 SONSTIGE MASZNAHMEN FÜR TECHNISCHE ANLAGEN

*Hinweis: INBETRIEBNAHME UND ABNAHME*
INBETRIEBNAHME

*Hinweis: Hinweis Dokumentation*
STLB-Bau 2024-04 099
Bestandsunterlagen werden dem AG 5 Werktage vor der Abnahme im DIN A 4 Aktenordner 2-fach übergeben, Übergabe von Unterlagen Schnittstelle DWG, erfolgt in Abstimmung mit dem AG.

**03.02.1 Besichtigung, Inbetriebnahme und Erprobung**
*** Pauschalposition
Besichtigung, Inbetriebnahme und Erprobung der gesamten
ausgeschriebenen Anlagenteile und Beatandsanlagen
Parametrierung der Anlagenteile.
Menge: 1,000 psch

*Hinweis: STUNDENLOHNARBEITEN*

*Hinweis: Hinweis*
Benötigte Materialien werden zu den im Angebot angegebenen Materialpreisen abgerechnet.
Für evtl. Tagelohnarbeiten werden die Stundenlöhne einschl. aller Unkosten wie Fahr- und Tagegelder,
Trennungsentschädigung, Urlaubsgelder, Verdienstzuschläge, Überstunden-, Nacht- und Feierabendzuschläge usw. ohne Mehrwertsteuer berechnet.
Der Verrechnungssatz ist unter Beachtung der gesetzlichen Vorschriften zu ermitteln. Er gilt unabhängig von der Anzahl abgerechneten Arbeitstunden. Die Tagelohnzettel sind täglich aufzustellen und der Bauleitung vorzulegen. Nachstehende Stundenlohnarbeiten sind nur auf Anordnung der Bauleitung auszuführen.

**03.02.2 Zulage Erstellung der Dokumentations- und Revisionsunterlagen**
*** Pauschalposition
Zulage für das Zusammenstellen der
der Dokumentations- und Revisionsunterlagen
gemäß Vorgabe das Auftraggebers  (soweit für das Vorhaben zutreffend)

für die im LV genannte Starkstromanlage.
Bestehend aus ca.:

Deckblatt mit Kontaktangaben
Inhaltsverzeichnis
VOB-Abnahmeprotokoll + Bestätigung der Mangelabstellung
Einweisungsprotokolle
Anlagenbeschreibung
Fachunternehmererklärung ( Einh. Regeln der Technik, GEG)
Messprotokolle
Bestandspläne
Grundrisse / Lagepläne
Installationsplan mit Melderbezeichnugnen EMA + BMA
Installationsplan mit Portbezeichnungen Datentechnik
Schemata
Liste der eingebauten Fabrikate/Typen
Ersatzteilliste
Betriebsmittelliste mit Mengenangaben
Inbetriebnahme- und Einregulierungsprotokoll mit Mess- und Einstellwerten aller Anlagen
Wartungsanleitungen
Bedienungsanleitungen
Herstellerunterlagen (Montageanleitungen)
Installationsgeräte
Verteilungen und Einbaugeräte
Verlegesysteme
Brandschutz
Anwendbarkeitsnachweise, wie Leistungserklärungen, ETA, Genehmigungen, Prüfzeugnisse zu Brandschutzprodukten / Anlagen mit Funktionserhalt
Übereinstimmungsbestätigungen zu Brandschutzprodukten
Brandschottverzeichnis in tabellarischer Form mit Nummer, Art, Größe, Einbauort, Material und Foto vom Einbauort
Konformitätserklärungen
Berechnungen
Programme / Passwörter

Die Zeichnungs- und Berechnungsunterlagen sind dem Auftraggeber 2-fach in Papierform und 1-fach digital im DWG-Format sowie im Word- / PDF- Format auf CD zu übergeben.

Die Bestands- und Revisionsunterlagen sind dem
Auftraggeber
14 Tage vor dem Abnahmetermin 2-fach im DIN A4-Format
in Aktenordnern zu übergeben.
Alle Dokumente sind einschließlich der
Betriebsdokumentation der Anlage
in einer üblichen Leseart - PDF-File- auf CD gebrannt
zu übergeben.
Menge: 1,000 psch

**03.02.3 Obermonteur**
Menge: 10,000 h

**03.02.4 Leistung wie zuletzt, jedoch Monteur**
Leistung wie zuletzt in vollem Wortlaut beschrieben,
jedoch

  Monteur.
Menge: 10,000 h

**03.02.5 Leistung wie zuletzt, jedoch Helfer**
Leistung wie zuletzt in vollem Wortlaut beschrieben,
jedoch

  Helfer.
Menge: 10,000 h
